# Leibniz-Zentrum f. Photonik in Infektionsforschung
Angebotsaufforderung (GAEB 90, DA83)
DV-Nummer: 6211_FIP
Währung: EUR
Auftraggeber: Universitätsklinikum Jena, Bachstraße 18, 07740 Jena,

## Bodenbelagarbeiten
Datum: 23.01.26

*Hinweis*
Allgemeine Projektbeschreibung

Das Leibniz-Zentrum für Photonik in der
Infektionsforschung (LPI) verfolgt mit Hilfe einer in
Jena
entstehenden nutzeroffenen Translationsinfrastruktur
für Photonik und Optik in der Infektiologie das Ziel,
grundlegend neue Lösungen für die Diagnose,
Überwachung und Therapie von Infektionen zu erforschen
und zu entwickeln und in die Routineanwendung zu
überführen.
Dabei unterteilt sich das Bauvorhaben in folgende
Teilprojekte:
Zentrales Element des LPI, ist der Einsatz völlig
neuer, weltweit einzigartiger photonenbasierter
Methoden zur
Entwicklung innovativer Diagnose- und
Therapieverfahren, welche die Infektionsforschung
nachhaltig
verbessern werden. Hierfür wird eine neue,
nutzeroffene Forschungsinfrastruktur benötigt, die die
räumlichen
und technischen Rahmenbedingungen für die
wissenschaftliche Arbeit schafft.

Die Umbaumaßnahme, TEILPROJEKT B:
FIRST-in-PATIENT-UNIT (FiPU), umfasst den Umbau von
Teilbereichen der Intensivstation des
Universitätsklinikums Jena oder laut PHB . Die FiPU
dient dazu, neu
entwickelte diagnostische Methoden und experimentelle
Therapieverfahren am Patienten zu erforschen und
anzuwenden. Somit wird in einer einzigartigen Weise
das Zusammenspiel von exzellenter Forschung und
innovativer Technik mit modernsten diagnostischen
Methoden der direkten therapeutischen Anwendung am
Patienten ermöglicht.

Patienten, die für Studien in der FiPU in Frage
kommen, werden aus dem regulären ITS-Betrieb des UKJ
durch das Personal der Site-Management-Unit (SMU)
identifiziert. Die ausgewählten Patienten werden in der
FiPU entsprechend weiter versorgt und erhalten somit
Zugang zu experimentellen Therapien und neuen
diagnostischen Verfahren.

Die Ebene 10 der Gebäude C1-C3 und A5 bildet am
Standort den gesamten Intensivmedizinischen Bereich
(ITS). Die Verortung der FiPU soll im Gebäude C1 und
der Station C111 sowie einem Teil der C110
erfolgen.
Benötigt wird ein isolierter Bereich mit insgesamt 10
Intensivpflegebetten, der über eine Schleuse an eine
Intensivstation des UKJ mit einem Präsenzlabor für die
"vor Ort" oder gar bettseitige biophotonische
Diagnostik oder Monitoring infektiöser Patienten
angeschlossen ist.
Dies erlaubt einerseits die klinische Validierung von
lichtbasierten Testsystemen zur Erfassung kritischer
zellulärer Wirtsfunktionen (Immunantwort,
Endothelfunktion/Mikrozirkulation), andererseits aber
auch die
Gabe innovativer
Therapeutika (wie die Gabe
farbstofffunktionalisierter, nanoformulierter
Wirkstoffe zur Wiederherstellung der
Organfunktion) unter Monitoring der Pharmakokinetik
und Organfunktionen mittels biophotonischer
Technologien unter Anwendung von Demonstratoren, die
im Infektionsbereich verbleiben müssen.

Benötigt werden neben Patientenzimmern, in denen die
Patienten, von denen eine Infektionsgefahr
ausgeht, isoliert untergebracht werden können, auch
Räumlichkeiten für die Sicherstellung der Pflege
(Pflegestützpunkt, Arbeitsraum rein/unrein, Pflegebad,
Lager, Teeküche), Aufenthalts- und
Diensträume sowie Ver- und Entsorgungsschleusen für
Patienten, Personal und Güter. Räume für
Diagnostik und wissenschaftliche Experimente müssen
dem Bereich der FiPU ebenfalls zugeordnet werden.
Die FiPU umfasst damit insgesamt 391,50 m² Nutzfläche
in 2 separat Arealen, von denen 53,50 m² aus
vorhandener Nutzung übernommen werden können und
338,00 m² umzubauen sind. Der Umbau umfasst
neben den Nutzflächen auch Eingriffe in die
Technikbereiche der Technikzentrale, Schächten und den
Versorgungswegen.

Vorgesehen ist eine "Kerneinheit" (C 111) mit 6
Einzelzimmern, die gemeinsam mit Pflegestützpunkt,
Arbeits-
und Diensträumen und dem Labor als eine abgegrenzte
und durch Schleusen vom umgebenden
Intensivbereich getrennte Funktionseinheit geplant
ist. Die Einzelzimmer erhalten jeweils vorgelagerte
Schleusen inkl. dem Bereich Arbeitsraumrein, So können
kontagiöse Intensivbehandlungspatienten
(Patienten der Gruppe A2 gemäß RKI-Richtlinie für
Krankenhaushygiene  und Infektionsprävention)
untergebracht werden.
Darüber hinaus gibt es einen zweiten abgegrenzten
Bereich, bestehend aus zwei Doppelzimmern mit
gemeinsamer Schleuse inkl. Bereich "Arbeitsraum-rein"
und vorgelagerten Flur.
Diese bedürfen gemäß RKI-Richtlinie keiner gesonderten
Filterung in der raumlufttechnischen Anlage (sog.
"Kittelpflege", d.h. Kleidungswechsel des
Pflegepersonals in der dem Patientenzimmer
vorgelagerten
Schleuse) und würden in diesen Betten behandelt werden
können.

*Hinweis*
Allgemeine Baustellenordnung (Universitätsklinikum
Jena)

Baumaßnahme:  Errichtung einer First in Patient Unit
(FiPU)

1 Allgemeines
1.1 Lage der Baustelle

Pläne über die Lage und Anbindung der Baustelle an das
öffentliche Verkehrsnetz sind als Anlage beigefügt.

1.2 Anschriften und Rufnummern

Standortleitung/Unfallarzt: Universitätsklinikum Jena,
Am Klinikum 1, in 07747 Jena
  Tel. 03641 9-32 20 50
Bauleitung: SGP3 - Dr. Schotz Gesamtplan GmbH,
Neuwerkstr.. 29 in 99084 Erfurt
  Tel. 0361 3494680

SiGeKo: wird noch bekanntgegeben...............
Tel. ...........
Brandschutzbeauftragte: wird noch bekanntgegeben.
Tel. .............
Krankenhaushygiene der Ansprechpartner.Herr Mitic
Tel. .............
Abfallbeauftragter: wird noch bekanntgegeben  Tel.
.............
Thüringer Landesamt für Verbraucherschutz,TLV
Abteilung Arbeitsschutz
Tennstedter Str. 8/9, 99947 Bad Langensalza
Tel.0361 57 3815-000
Berufsgenossenschaft der Bauwirtschaft - BG BAU,
 Koenbergkstraße 01, 99084 Erfurt,  Tel. 030 -
85781-0
Stadt Jena, Am Anger 15, 07743 Jena,  Tel. 03641
49-0
Finanzamt Jena, Leutragraben 8, 07743 Jena,  Tel.
03641 - 3780
Polizei  Tel. 110
Feuerwehr  Tel. 112

1.3 Koordination und Überwachung der Arbeitssicherheit
und Gesundheitsschutz

Der vom Bauherrn gemäß Verordnung über Sicherheit und
Gesundheitsschutz auf Baustellen (BaustellV)
eingesetzte SiGeKo ist über seine Rechte nach
BaustellV hinaus gegenüber den ausführenden Firmen
sowie
deren Arbeitnehmern weisungsbefugt.

Der Auftragnehmer hat dem SiGeKo vor Beginn der
Arbeiten seine Arbeitsverfahren sowie die vorgesehenen
Sicherheitsmaßnahmen anzugeben. Der SiGeKo legt dabei
die Ausschreibung, den SiGe-Plan und den
Bauablaufplan zu Grunde und prüft die Angaben
daraufhin, ob die Arbeiten wie vorgesehen und ohne
gegenseitige Gefährdung durchgeführt werden können.
Ergibt die Prüfung, dass die Sicherheitsmaßnahmen
unzureichend sind, veranlasst der SiGeKo notwendige
Änderungen der Arbeitsverfahren oder des
Arbeitsablaufs.

Der SiGeKo kontrolliert die Einhaltung dieser
Baustellenordnung, des SiGe-Plans, der
Arbeitsschutzvorschriften und schreitet bei
erkennbaren Gefahrenzuständen ein. Die Auftragnehmer
sind zur
unverzüglichen Mängelbeseitigung verpflichtet. In
Abstimmung mit der Baustellenleitung arbeitet der
SiGeKo
einen Terminplan für Sicherheitsbesprechungen und
Baustellenbegehungen aus. Über diese Aktivitäten führt
er Protokoll.

Die Tätigkeit des SiGeKo befreit den Auftragnehmer
nicht von seiner Abstimmungspflicht mit anderen
Unternehmern. Übernimmt der Unternehmer Aufträge,
deren Durchführung zeitlich und örtlich mit Aufträgen
anderer Unternehmer zusammenfällt, ist er
verpflichtet, sich mit dem für die Baustelle
bestellten SiGeKo des
Auftraggebers abzustimmen, soweit dies zur Vermeidung
einer gegenseitigen Gefährdung erforderlich ist.

Die Verantwortlichkeit des Auftragnehmers für die
Erfüllung der Arbeitsschutzpflichten gegenüber seinen
Beschäftigten bleibt unberührt.

1.4 Bautagebuch

Der Auftragnehmer hat in geeigneter Form den
Personaleinsatz, den Geräteeinsatz, die
Materiallieferungen,
die Arbeitsleistungen und den Arbeitsfortschritt zu
dokumentieren sowie notwendige Angaben nach Richtlinie
411 VHB-Bund zu machen und regelmäßig, spätestens
vierwöchentlich, an den Bauherrn zu berichten.
Bautagesberichte des Auftragnehmers/der
Nachunternehmer sind der örtlichen Bauleitung des
Auftraggebers spätestens wöchentlich vorzulegen.

1.5 Personal

Das Personal des Auftragnehmers muss für die ihm
übertragene Arbeit geeignet sein. Personen, die gegen
Arbeitsschutz- und Unfallverhütungsvorschriften
verstoßen oder den Anweisungen des Bauherrn oder seiner
Beauftragten hierzu nicht Folge leisten, sind
abzuberufen und zu ersetzen. Werden Arbeitnehmer
eingesetzt,
die der deutschen Sprache nicht mächtig sind, muss
ständig eine der deutschen Sprache kundige, fachlich
geeignete Person als Ansprechpartner vor Ort sein, der
sich auch mit ausländischen Arbeitnehmern
entsprechend deren Sprache hinreichend verständigen
kann. Dieses Aufsichtspersonal muss stets auf der
Baustelle zugegen sein.
Für alle ausländischen Beschäftigten sind, falls
erforderlich, eine gültige Arbeitserlaubnis oder ein
Sozialversicherungsausweis der örtlichen
Bauüberwachung vorzulegen und auf der Baustelle
vorzuhalten.

1.6 Arbeitszeiten

Normalarbeitszeit: Mo.-Fr. 7:00  17:00 Uhr, an
Samstagen von 8:00 -17:00 Uhr
Lieferzeiten: innerhalb der Normalarbeitszeit
Arbeiten außerhalb der Normalarbeitszeit sind
grundsätzlich vom AG zu genehmigen.
Sonderregelung für lärm- und erschütterungsintensive
Tätigkeiten
Um störende Auswirkungen von lärm- und
erschütterungsintensiven Arbeiten auf den unmittelbar
angrenzenden Krankenhausbetrieb soweit als möglich zu
mindern, können diese Arbeiten im Zeitfenster
Montag bis Freitag von 17:00 Uhr bis 20:00 Uhr
ausgeführt werden. An Samstagen von 08:00 Uhr -12:30
Uhr
und von 14:00 Uhr  17:00 Uhr.
Da die Arbeiten in unmittelbarer Nachbarschaft zu
hochsensiblen Bereichen des Krankenhausbetriebs
(Operationssäle, Intensivpflege, etc.) stattfinden,
kann es aus krankenhausbetrieblichen Gründen auch
innerhalb der benannten Zeitfenster zu kurzfristig vom
AG angeordneten Unterbrechungen von lärm- und
erschütterungsintensiven Tätigkeiten.
Andere Zeitfenster für lärm- und
erschütterungsintensive Arbeiten sind nur
einzelfallbezogen nach
rechtzeitiger vorheriger Abstimmung mit dem AG und
einzelfallbezogener Freigabe des AG zulässig. Die
Zustimmung des AG ist rechtzeitig, jedoch mind. 5
Arbeitstage vor Aufnahme der Arbeiten durch den AN in
Textform vom AG einzuholen.

1.7 Weitergabe von Arbeiten

Leistungen dürfen nur mit dem Einverständnis des
Bauherrn auf der Grundlage dieser Baustellenordnung
und entsprechend der VOB/B an Nachunternehmer
weitergegeben werden. Der Auftragnehmer hat bei der
Vergabe von Arbeiten an andere Unternehmen seiner
Abstimmungspflicht entsprechend § 8 ArbSchG sowie
§ 6 Abs. 1 UVV "Allgemeine Vorschriften" nachzukommen.

2 Arbeitsstätten
2.1 Baustelleneinrichtung, Baustellenverkehr

Der Auftragnehmer hat seine Baustelleneinrichtung auf
den vom Bauherrn zugewiesenen Flächen
vorzunehmen. Die Nutzung der ihm zugewiesenen Flächen
ist 14 Tage vor Arbeitsaufnahme mit dem
SiGeKo abzustimmen. Er darf die Baustelle nur durch
gekennzeichnete Zugänge betreten und verlassen.
Verkehrsflächen sind besonders gekennzeichnet. Darüber
hinaus werden sie im Baustelleneinrichtungsplan
ausgewiesen.
Die Zu- und Abfahrt zur Baustelle sowie zu den
Containern (Material-, Werkzeug und Sanitärcontainern)
erfolgt von der Erlanger Allee über die Planstraße A
und retour.
Auf der Baustelle gilt grundsätzlich die
Straßenverkehrsordnung. Davon abweichend wird die
Höchstgeschwindigkeit auf 10 km/h festgelegt.
Verkehrsflächen dürfen nicht durch Bau- oder
Montagearbeiten beeinträchtigt werden. Ausnahmen sind
mit dem überwachenden Bauleiter bzw. dem
SiGeKo zu vereinbaren. Rückwärtsfahren ist nur in
Ausnahmefällen erlaubt. Es besteht Einweisungspflicht.
Es ist verboten, Motoren im Standgas laufen zu lassen!
Zufahrtswege für Feuerwehr-, Rettungs-, Polizei- und
sonstige Hilfsfahrzeuge sind freizuhalten.
Das Befahren und Parken des gesamten Klinikums und
Baustellengeländes mit Privatfahrzeugen durch
Mitarbeiter des AN, seiner Nachunternehmer, Besucher,
Lieferanten etc. ist untersagt.
Widerrechtlich geparkte Fahrzeuge werden auf Kosten
des AN entfernt.
Firmenfahrzeuge sind innerhalb des Baustellenbereiches
zu parken bzw. zu be- und entladen.
Vom AG werden Transponder für das Öffnen der Schranken
an der Klinikumszufahrt gegen Unterschrift an
die AN zur Verfügung gestellt. Die Nutzung der
Transponder ist lediglich für die Zufahrt von Firmen-
und
Lieferfahrzeugen zulässig.  Die vollständige und
dokumentierte Rückgabe der Transponder durch den AN an
den AG hat vor Schlussrechnungslegung zu erfolgen

2.2 Unterkünfte und soziale Anlagen

Der Bauherr stellt Flächen mit den erforderlichen Ver-
und Entsorgungsmöglichkeiten für die nach der
Arbeitsstättenverordnung (ArbStättV) erforderlichen
Waschräume, Toiletten und sonstigen Einrichtungen.
Durch den Bauherren werden ausreichend Sanitäranlagen
zur Nutzung durch alle AN errichtet.

Übernachtungsunterkünfte werden auf der Baustelle
nicht gestattet.

2.3 Winterfeste Arbeitsplätze

Leistungen zur Schaffung winterfester Arbeitsplätze,
einschließlich der Räum- und Streuarbeiten in
erforderlichem Umfang übernimmt der Auftragnehmer in
seinem Verantwortungsbereich.
Der Auftragnehmer hat dabei grundsätzlich die
Forderungen des Anhangs der ArbStättV (insbesondere
Abschnitt 5.1) einzuhalten.
Der Auftraggeber übergibt lediglich zu Beginn das zu
Erbringung der Bauleistung geeignete (geräumte)
Grundstück bzw. Baufeld. Der Bauherr übernimmt in der
Folge die Verkehrssicherheitspflicht für bereits
vorhandene Straßen und Wege zum Baugelände, Baustraßen
und -wege sind davon ausgeschlossen.
Sind mehrere Firmen gleichzeitig tätig, erfolgt eine
klare Absprache zur Aufgabenzuweisung,
Kompetenzabgrenzung, Sicherungspflichten durch die
örtliche Bauleitung, die schriftlich festgehalten wird.

2.4 Sanitätsraum

Der Bauherr unterhält in unmittelbarer Nachbarschaft
eine Notaufnahme. Weitere Anforderungen nach der
ArbStättV oder der DGUV-Information "Erste Hilfe im
Betreib" hat der Auftragnehmer zu erfüllen.

2.5 Baustromversorgung, Baustellenbeleuchtung,
Bauwasser
2.5.1 Baustromversorgung, Baustellenbeleuchtung:

Der Auftraggeber beliefert den Auftragnehmer mit
Strom. Der bauseits zur Verfügung gestellte
Baustromanschluss beinhaltet keine Notstromversorgung.

Die Stromversorgung erfolgt entsprechend dem
Baustelleneinrichtungsplan. Der Auftraggeber übernimmt
die
Einrichtung des Anschlusspunkts und der
Hauptverteilung. Ab der Hauptverteilung liegt die
Unterverteilung in
der Verantwortung des Auftragnehmers und ist mit dem
SiGeKo sowie der örtlichen Bauleitung abzustimmen.

Die Weiterberechnung der Stromkosten an die
Unternehmen erfolgt über eine pauschale Umlage in Höhe
von 0,25 % (netto) des jeweiligen
Schlussrechnungsbetrags.

Der Auftragnehmer ist dadurch nicht von seinen
Leistungspflichten befreit. Eigene elektrische Anlagen
und
Betriebsmittel dürfen nur von Speisepunkten versorgt
werden, die mit einer FI-Schutzschaltung ausgerüstet
sind (Baustromverteiler). Alle elektrischen Anlagen
und Betriebsmittel müssen den einschlägigen
VDE-Richtlinien und UVV entsprechen und nachweislich
auf ihren ordnungsgemäßen Zustand geprüft sein.

Der Auftraggeber stellt die Allgemein-, Not- und
Wegebeleuchtung. Für eine ausreichende
Arbeitsplatzbeleuchtung hat der Auftragnehmer selbst
zu sorgen.

2.5.2 Bauwasser:

Bauwasserbereitstellung:
Der Bauherr übernimmt die Bereitstellung des
Bauwassers. Hierzu wird im Rahmen der
Baustelleneinrichtung, durch den vom Bauherrn
beauftragten Unternehmer, eine zentrale
Wasserentnahmestelle (z. B. Standrohr, Wasseranschluss
oder Zapfstelle) eingerichtet und betriebsbereit
zur Verfügung gestellt.

Kosten für Bauwasser:
 Die Kosten für den Bauwasserverbrauch sowie für die
Herstellung, Unterhaltung und den Betrieb der
zentralen Wasserentnahmestelle trägt der Bauherr. Zur
anteiligen Umlage dieser Kosten auf die
ausführenden Unternehmen erfolgt eine pauschale
Weiterberechnung in Höhe von 0,25 % (netto) des
jeweiligen Schlussrechnungsbetrages.

Wasserversorgung der einzelnen Gewerke:
Die Verteilung des Bauwassers von der zentralen
Entnahmestelle zu den jeweiligen Arbeitsplätzen sowie
die
erforderliche Wasserentsorgung (z. B. Abpumpen,
Ableiten oder Sammeln von Abwasser) liegt in der
Verantwortung der jeweiligen Auftragnehmer
(Folgegewerke). Diese haben die notwendige
Wasserzuführung, -verteilung und -entsorgung auf
eigene Kosten und Verantwortung sicherzustellen.

2.6 Funksprechverkehr

Bei Funksprechverkehr sind Gerätezahl und -typ sowie
die verwendete Frequenz der überwachenden
Bauleitung zu melden und ist die Nutzungsberechtigung
hierfür einzuholen. Die Anforderungen des Post- und
Fernmeldewesens sind einzuhalten. Gegebenenfalls ist
Rücksprache mit dem SiGeKo einzuholen, da Nähe
zur Notaufnahme besteht.

Auf mit dem Schild "Handyverbot" gekennzeichnete
Bereiche ist zu achten

2.7 Ordnung, Sauberkeit und Hygiene

Die Auftragnehmer sind verpflichtet, ihren
Arbeitsbereich sowie ihre Tagesunterkünfte und
sanitären Anlagen
in ordentlichem Zustand zu halten.

Verunreinigungen sind unverzüglich zu beseitigen.
Andernfalls vergibt die überwachende Bauleitung den
Auftrag hierfür und legt die Kosten auf die
Verursacher um. Unterkünfte und Sozialanlagen müssen
den
Anforderungen der ArbStättV entsprechend vorgehalten
und betrieben werden.

2.8 Rauchverbot, Verbot von Alkohol und anderen
Rauschmitteln

Es besteht ein generelles Rauchverbot auf der gesamten
Baustelle. Rauchen ist nur in festlegten
Raucherzone erlaubt.

Der Auftragnehmer hat Personen, bei denen der
begründete Verdacht auf Alkohol- und Drogeneinfluss
besteht, unverzüglich von der Baustelle zu entfernen.
Der Bauherr behält sich vor, solchen Personen
Baustellenverbot zu erteilen.

3 Arbeitssicherheit
3.1 Allgemeines

Jeder Auftragnehmer ist dafür verantwortlich, dass
seine auf der Baustelle tätigen Unternehmer-Bauleiter
bzw. Aufsichtführenden, einschließlich seiner
Nachunternehmen, Kenntnis über den SiGe-Plan, diese
Baustellenordnung sowie die einschlägigen
Arbeitsschutz- und Unfallverhütungsvorschriften haben.

Der Auftragnehmer verpflichtet sich, für die von ihm
durchzuführenden Arbeiten Gefährdungs- und
Belastungsanalysen dem SiGeKo vorzulegen und von
diesem genehmigen zu lassen.

Durch den SiGeKo wird eine "Firmenauskunft
Arbeitssicherheit" von den beteiligten Unternehmen und
deren
Nachunternehmen abgefordert

Greifen Arbeitsvorgänge verschiedener Auftragnehmer
ineinander, sind die vorgefundenen Gegebenheiten
zu prüfen. Dies gilt insbesondere für Baugruben und
Gräben, hochgelegene Arbeitsplätze sowie alle
Verkehrswege, Gerüste, für die Stromversorgung und die
Allgemeinbeleuchtung der Baustelle.

Ein Arbeitsablauf oder ein Arbeitsverfahren weist dann
einen Mangel auf, wenn bei einem oder mehreren
Arbeitsschritten Gefahren nicht sicher ausgeschlossen
werden können. Dies ist z. B. der Fall, wenn die für
bestimmte Arbeiten benötigten speziellen Arbeitsmittel
nicht zur Verfügung stehen. Stellt der Auftragnehmer
Mängel fest, sind diese unverzüglich dem SiGeKo zu
melden und es ist auf deren Abstellung hinzuwirken.
Nimmt ein Auftragnehmer trotz erkennbarer Mängel seine
Arbeit auf, ist er zur Mängelbeseitigung
verpflichtet.

Die einschlägigen Arbeitsschutz- und
Unfallverhütungsvorschriften sind auf der Baustelle
vorzuhalten.

Der Auftragnehmer hat der überwachenden Bauleitung und
dem SiGeKo Name und Anschrift seiner
Montageleiter bzw. Aufsichtführenden und die der
Sicherheitsfachkräfte mitzuteilen.

Erlaubnispflichtige Arbeiten sind rechtzeitig bei den
zuständigen Behörden zu beantragen

Dem SiGeKo sind alle Arbeitsunfälle und Schadensfälle
unverzüglich telefonisch oder per mail zu melden,
damit ggf. eine Unfalluntersuchung durchgeführt werden
kann. Die gesetzlich vorgeschriebene Meldepflicht
an Behörden und Berufsgenossenschaften bleibt davon
unberührt.

3.2 Unterweisung

Erstmalig auf der Baustelle eingesetztes Personal ist
vor Beginn der Arbeiten über die besonderen
Bedingungen auf der Baustelle durch ihren
Aufsichtführenden zu unterweisen. Die Unterweisung ist
zu
dokumentieren und bei der Bauleitung zu hinterlegen.

3.3 Erste Hilfe Personal

Alle Auftragnehmer haben die Anforderungen nach der
Arbeitsstättenverordnung,
Betriebssicherheitsverordnung bzw. der DGUV A1 zu
erfüllen. Das entsprechend ihrer Beschäftigtenzahl
erforderliche Erste-Hilfe-Material und die
vorgeschriebene Anzahl von Ersthelfern auf der
Baustelle
vorzuhalten

3.4 Arbeitsmedizinische Vorsorge

Der Auftragnehmer hat dafür zu sorgen, dass in
Bereichen, in denen Arbeiten mit
gesundheitsschädigenden
Einwirkungen ausgeführt werden, nur Personal
eingesetzt wird, das dazu geeignet ist und durch
arbeitsmedizinische Voruntersuchungen überwacht wird.
Der Nachweis hierfür muss dem SiGeKo bei Bedarf
vorgelegt werden.

3.5 Erdarbeiten

Erdarbeiten dürfen nicht ausgeführt werden.

3.6 Baumaschinen und Geräte

Bei Maschinen, Geräten, Werkzeugen, elektrischen
Anlagen und Betriebsmitteln sowie
überwachungsbedürftigen Anlagen, die einer
Sachverständigen- oder Sachkundigenprüfpflicht
unterliegen,
verpflichtet sich der Auftragnehmer, die
entsprechenden Nachweise, Aufbauanleitungen,
Zulassungsbescheide, Erlaubnisse, Prüf-und
Kontrollbücher an der Baustelle vorzuhalten.
Prüfaufkleber sind
anzubringen

Der Auftragnehmer hat dafür zu sorgen, dass
Baumaschinen und Geräte nur von dazu beauftragten
Personen bedient werden. Sofern eine schriftliche
Beauftragung in Rechtsvorschriften vorgesehen ist, muss
die beauftragte Person diese ständig bei sich haben.
Gefahrenbereiche sind abzusperren. Personen dürfen
sich dort nicht aufhalten.

3.7 Montagearbeiten

Bei Montagearbeiten ist eine Montageanweisung, in der
die erforderlichen Sicherheitsmaßnahmen sowie die
zum Einsatz kommenden Maschinen, Geräte und Werkzeuge
erkennbar sind, dem SiGeKo vorzulegen und
von diesem genehmigen zu lassen.

3.8 Gerüste und Leitern

Der Auftragnehmer hat die Brauchbarkeit der von ihm
eingesetzten Arbeits-, Schutz- und Traggerüste
nachzuweisen und die Betriebssicherheit zu überwachen.
Zulassungsbescheide sowie Aufbau- und
Verwendungsanleitungen sind auf der Baustelle
vorzuhalten. Jeder Benutzer hat den ordnungsgemäßen
Zustand zu prüfen und ihn zu erhalten. Veränderungen
am Gerüst dürfen nur vom Gerüsthersteller
vorgenommen werden. Gesperrte Gerüste dürfen nicht
benutzt werden. Eine Gerüstfreigabe ist vorzuhalten.
Am Gerüst ist sichtbar eine Kennzeichnung nach DIN
4420 anzubringen.
Es dürfen nur Arbeitsleitern (Steh-, Anlege-, Podest-,
Schiebeleitern etc.) sind mit einer Sicherheitskennzeichnung und gültiger Prüfplakette verwendet
werden.

3.9 Gefahrstoffe

Beim Umgang mit Gefahrstoffen sind die
Betriebsanweisungen auf der Baustelle vorzuhalten.
Vor dem Einsatz gefährlicher Arbeitsstoffe im Zuge der
Ausführung ist dies rechtzeitig dem SiGeKo
mitzuteilen, wenn infolge des Einsatzes eine Gefahr
(z. B. Explosion, Brand, gesundheitsschädliche
Atomsphäre) für Arbeitnehmer anderer Arbeitgeber
entsteht

3.10 Persönliche Schutzausrüstung

Personen ohne Schutzhelm und Schutzschuhe S3 haben
keinen Zutritt zur Baustelle. Sind darüber hinaus
weitere Schutzausrüstungen erforderlich (z. B. Augen-
oder Gesichtsschutz, Gehörschutz, Atemschutz,
Warnkleidung), hat der Auftragnehmer deren Benutzung
sicherzustellen. Zuwiderhandelnde Personen
können nach einmaliger Verwarnung von der Baustelle
gewiesen werden.

3.11 Abbrucharbeiten

Bei der Durchführung von Abbrucharbeiten ist eine
Abbruchanweisung, in der die erforderlichen
Sicherheitsmaßnahmen und die zum Einsatz kommenden
Maschinen, Geräte und Werkzeuge erkennbar
sind, dem SiGeKo vorzulegen und von diesem genehmigen
zu lassen.

4 Brand- und Explosionsschutz
4.1 Allgemeines

Der Bauherr erlässt eine Brandschutzordnung und
benennt einen Brandschutzbeauftragten. Dieser ist
spätestens mit Baubeginn dem AN bekannt zu geben. Zu
seinen Aufgaben gehört die Durchsetzung der
Brand- und Explosionsschutzmaßnahmen. Jeder
Auftragnehmer muss die für seinen Arbeitsbereich
erforderlichen Brand- bzw. Explosionsschutzmaßnahmen
mit dem Brandschutzbeauftragten des Bauherren
abstimmen. Werden in brandgefährdeten Bereichen
Schweiß- bzw. Schneidarbeiten durchgeführt, ist eine
schriftliche Schweißerlaubnis einzuholen. Durch die
Auftragnehmer sind an den jeweiligen Arbeitsstellen
Feuerlöscher in ausreichender Zahl vorzuhalten.
Anzahl, Ausführung und Größe ist mit dem SiGeKo
eigenverantwortlich abzustimmen. Die Beschäftigten
müssen im Gebrauch der Löscheinrichtungen unterwiesen
sein.

Bei Schweiß-, Löt- und Flammarbeiten oder Arbeiten mit
funkenschlagenden Geräten ist immer ein
Feuerlöscher direkt neben jeden Arbeitsplatz
bereitzuhalten. Die Arbeiten dürfen nicht allein
ausgeführt
werden.

4.2 Brandfall

Im Brandfall ist umgehend eine Meldung an die
angegebene Telefonnummer abzusetzen. Ausgenommen
davon sind entstehende Brände, die mit den vorhandenen
Löscheinrichtungen gelöscht werden können.
Diese Fälle sind dem Brandschutzbeauftragten nach dem
Löschen zu melden.

Sammelplatz im Falle eines Feueralarms oder einer
anderen Evakuierung gemäß Flucht- und Rettungsplan
des Universitätsklinikums Jena (UKJ).

4.3 Bereitstellung und Lagerung von Materialien,
insbesondere brennbarer Stoffe

An Arbeitsplätzen dürfen leicht entzündliche, Brand
fördernde oder selbstentzündliche Stoffe nur in
einer Menge bereitgehalten werden, die für den
Fortgang der Arbeiten erforderlich ist, nicht mehr als
der
Tagesbedarf. Das gilt auch für Gasflaschen.
Die Lagerung von Materialien und brennbaren Stoffen
ist ausschließlich auf den zugewiesenen Lagerflächen
erlaubt. Nur in Ausnahmefällen dürfen diese
Materialien ausdrücklich nur mit Zustimmung der
örtlichen
Bauüberwachung bzw. des Technischen Dienstes und unter
Einhaltung entsprechender
Sicherheitsvorschriften im Gebäude gelagert werden.

Bei Nichtbeachtung dieser Regelung erfolgt die
Beseitigung der entstandenen Schäden auf Kosten des
Verursachers.

5 Umweltschutz
5.1 Abfall

Jeder Auftragnehmer ist verpflichtet, die aus seinen
Arbeiten stammenden Reststoffe, Verpackungen und
Abfälle entsprechend den gesetzlichen Vorgaben,
insbesondere dem Kreislaufwirtschaftsgesetz (KrWG) und
der Gewerbeabfallverordnung (GewAbfV), getrennt zu
erfassen und ordnungsgemäß zu entsorgen. Das
Verbrennen von Abfällen ist verboten. Sondermüll und
Bauschutt sind getrennt zu lagern und umgehend
einer ordnungsgemäßen Entsorgung zuzuführen.

Das Gewerk Abbruch organisiert und koordiniert die
Entsorgung der im Zuge seiner Arbeiten anfallenden
Abfälle einschließlich Bauschutt und gefährlicher
Abfälle in eigener Verantwortung. Für die Entsorgung
von
Rest- und Verpackungsmaterialien anderer Gewerke ist
ausschließlich das jeweilige Gewerk verantwortlich.

Der Bauherr stellt geeignete Sammel- und Lagerflächen
bereit und behält sich vor, die Einhaltung der
abfallrechtlichen Verpflichtungen zu kontrollieren.
Kommt ein Auftragnehmer seiner Entsorgungspflicht nicht
nach, kann der Bauherr die Entsorgung auf Kosten des
Verursachers veranlassen.

Bei der Übernahme und Entsorgung der Abfälle gilt das
Verursacherprinzip. Tritt Sondermüll (z. B. Asbest)
auf, ist dieser nach den besonderen gesetzlichen
Vorschriften zu behandeln, zu lagern und zu entsorgen.

5.2 Lärm

Aufgrund der Lage der Baumaßnahme im
Krankenhausgelände gelten gemäß den Bestimmungen der
Allgemeinen Verwaltungsvorschrift zum Schutz gegen
Baulärm - Geräuschimmissionen - die
Immissionsrichtwerte gemäß AVV Baulärm Abschnitt 3.1.1
Buchstabe f.
Alle notwendigen Maßnahmen zur Minderung des Baulärms
nach Anlage 5 AVwV sind zu berücksichtigen.
Arbeiten, bei denen voraussichtlich der
Beurteilungspegel von 55 dB(A) länger als 2,5 h Stunden
(Betriebsdauer) überschritten wird, sind dem SiGeKo zu
melden.

5.3 Gewässerschutz

Beim Umgang mit wassergefährdenden Stoffen sind die
einschlägigen Rechtsvorschriften einzuhalten und
der Umgang ist dem SiGeKo zu melden.

Die Einleitung von flüssigen Stoffen in das Erdreich
ist verboten. Abwässer aus Reinigungsvorgängen sind
aufzufangen und vom Auftragnehmer zu entsorgen. Bei
Zuwiderhandlung behält sich der Auftraggeber einen
Bodenaustausch zulasten des Verursachers vor.

6 Sicherung der Baustelle

6.1 Eingrenzung

Die Baustelle und die Baustelleneinrichtung werden
durch einen Bauzaun (vom AN, wenn in der
Leistungsbeschreibung zu kalkulieren) gesichert. Das
Betreten der Baustelle und der Baustelleneinrichtung
für Unbefugte ist untersagt und es ist mittels
Beschilderung darauf hinzuweisen. Der Bauzaun dient
ebenfalls
als Diebstahlschutz für Geräte und Baumaterial.

6.2 Fotografieren

Das Fotografieren und Filmen auf der Baustelle sind
nur mit Einwilligung des Bauherrn gestattet.
Entsprechende Anträge sind schriftlich an den Bauherrn
zu stellen.

6.3 Besucher

Für Besichtigungen und Führungen ist das
Einverständnis der überwachenden Bauleitung einzuholen.

6.4  Firmenwerbung

Firmenwerbung ist nur am Bauschild zugelassen, diese
muss von der örtlichen BL des Auftraggebers
genehmigt werden.

7 Hausinterne Ordnung
7.1 Benutzung von Einrichtungen

Werden Baustellen- und Sicherheitseinrichtungen der
Baustelle mitbenutzt, so sind diese auf offensichtliche
Mängel zu prüfen. Vorhandene Mängel sind dem SiGeKo
mitzuteilen.
Werden Einrichtungen, die dem Schutz der Arbeitnehmer
dienen, aus arbeitstechnischen Gründen entfernt,
so sind vom Unternehmen, das die Einrichtungen
entfernt, in Absprache mit der örtlichen Bauleitung und
dem SiGeKo entsprechend wirksame Schutzmaßnahmen zu
ergreifen. Nach Beendigung der Arbeiten ist der
ursprüngliche Zustand wiederherzustellen. Es ist
strikt verboten, Maßnahmen/Einrichtungen, die zum
Fernhalten von Unbefugten dienen, zu entfernen.
Vor dem Betreten von Kontrollbereichen, die durch
Schilder mit dem Flügelradsymbol und der Aufschrift
"Kontrollbereich Radioaktivität" bzw. "Röntgen - Nicht
eintreten" gekennzeichnet sind, ist mit dem
zuständigen Strahlenschutzbeauftragten des Standorts
Kontakt aufzunehmen.
Eine Infektionsgefährdung besteht für Sie in der Regel
nicht. Wenn Sie in diesem Sinne eine konkrete
Besorgnis haben, steht Ihnen die hausinterne
Hygienefachkraft des Standortes für Fragen zur
Verfügung. Es
besteht Zutrittsverbot bei Gefährdung durch
Tröpfcheninfektion wie offene Tuberkulose. Nur in
dringenden
Ausnahmefällen ist Zutritt mit persönlicher
Schutzausrüstung nach Anweisung des zuständigen Arztes
möglich. Schnitt-/Stichverletzungen mit Kontakt zu
infektiösem Material (z.B. Patientennadel) dürften bei
Ihnen nicht vorkommen. Gegebenenfalls sofort den
jeweiligen Arzt hinzuziehen. Stellen sie sich
anschließend
beim Betriebsärztlichen Dienst und/oder in der
Chirurgischen Nothilfe (Durchgangsarzt) vor.
Bagatellverletzungen sind wie üblich in den
Dokumentationsbogen (Verbandsbuch) Ihres Betriebes
einzutragen.

Defekte elektrische Arbeitsmittel sind nicht zu
benutzen. Es ist nur Strom aus den Baustromkästen zu
benutzen. Die Entnahme von Strom aus den
Haussteckdosen ist verboten. Bauwasser ist nur an den
dafür
vorgesehen Entnahmestellen mit Messeinrichtung zu
entnehmen. Die Entnahme von Wasser aus dem
Trinkwassernetz des UKJ ist verboten.

Jeder Unfall (Personen-, Umwelt-, Sachschaden) sowie
Beinaheunfälle sind der Bauüberwachung des
Arbeitgebers unverzüglich zu melden

Die Nutzung von Radio oder Musik auf der Baustelle
wird aus Rücksicht auf Patienten und Personal generell
untersagt

8 Hygieneverantwortung

1. Die bauausführende Firma benennt vor Beginn der
Arbeiten einen verantwortlichen Ansprechpartner für
alle hygienerelevanten Belange.
Auf Seiten des Krankenhauses ist der
Hygieneverantwortliche des betroffenen
Geschäftsbereiches des UKJ
als zentraler Ansprechpartner benannt.

Kommunikationswege:
Hygienerelevante Informationen (z. B.
Bauablaufänderungen, Arbeiten mit erhöhter Staub- oder
Lärmentwicklung, Störungen technischer
Sicherungseinrichtungen) sind ausschließlich zwischen
den
benannten Ansprechpartnern auszutauschen. Die
Kommunikation erfolgt grundsätzlich schriftlich (z. B.
per
E-Mail oder durch Einträge in das
Baustellen-Hygienetagebuch).

Abstimmungstermine:
Es finden regelmäßig (mindestens wöchentlich)
Abstimmungsgespräche zwischen der bauausführenden
Firma und dem Hygieneverantwortlichen statt. Besondere
Maßnahmen oder Abweichungen vom geplanten
Ablauf sind unverzüglich in einem Protokoll
festzuhalten und allen Beteiligten zur Verfügung zu
stellen.Melde-
und Eskalationspflicht Jede Abweichung von den
festgelegten hygienischen Sicherungsmaßnahmen ist
unverzüglich dem Hygieneverantwortlichen zu melden.
Dieser ist berechtigt, bei akuter Gefährdung von
Patienten, Mitarbeitenden oder Besuchern bis zur
Behebung der Mängel einen sofortigen Baustopp
anzuordnen.

Dokumentation:
Sämtliche Hygienemaßnahmen, Abstimmungen und Abnahmen
werden in einem
Baustellen-Hygienetagebuch dokumentiert.
Das Tagebuch ist während der gesamten Bauphase aktuell
zu führen und auf Verlangen dem
Hygieneverantwortlichen vorzulegen.

2. "Bei kurzfristigen Umbaumaßnahmen im Erdgeschoss
wird durch die beauftragte Reinigungsfirma eine
erhöhte Reinigungsfrequenz sichergestellt. Dies
umfasst mindestens eine sofortige Beseitigung
sichtbarer
Verschmutzungen während der Arbeiten, eine tägliche
Schlussreinigung nach Beendigung der Arbeiten
sowie eine unverzügliche Sonderreinigung bei
unvorhergesehenem Staubaustritt. Die Freigabe
der betroffenen Bereiche erfolgt in Abstimmung mit dem
Hygieneverantwortlichen UKJ ."

3. Abschnitt "Ordnung und Sauberkeit auf der Baustelle"
Baustellen innerhalb und außerhalb von Gebäuden sind
jederzeit in einem ordentlichen und aufgeräumten
Zustand zu halten.
Arbeits- und Verkehrsflächen sind frei von unnötigen
Materialien, Abfällen und Stolperstellen zu halten.
Baustellenbereiche in unmittelbarer Nähe zu
Patientenbereichen sind täglich
mindestens besenrein zu verlassen.
Bei erhöhter Staubentwicklung oder starker
Frequentierung angrenzender Bereiche ist die
Reinigungsfrequenz entsprechend zu erhöhen.
Die Fachbauleitung ist verantwortlich für die
Überwachung der Einhaltung von Ordnung und Sauberkeit
auf
der Baustelle.
Sie hat dafür zu sorgen, dass die Baustellen täglich
überprüft werden, Reinigungsmaßnahmen in
angrenzenden Bereichen bei Bedarf angepasst oder
erhöht werden, die bauausführende Firma und ggf. die
Reinigungsfirma entsprechend instruiert und
kontrolliert werden, Abweichungen oder Verstöße gegen
die
Vorgaben umgehend dokumentiert und behoben werden.

Dokumentation und Nachweis :
Die Fachbauleitung dokumentiert die regelmäßigen
Kontrollen (z. B. im Baustellenprotokoll oder
Hygienetagebuch). Festgestellte Mängel und die
getroffenen Korrekturmaßnahmen sind nachvollziehbar
festzuhalten und an den Hygieneverantwortlichen zu
kommunizieren.

4. Die Fachbauleiter Hochbau und Lüftungstechnik sind
für die technische und bauliche Umsetzung der
hygienischen Sicherungsmaßnahmen verantwortlich.
Hierzu zählen die regelmäßige Kontrolle der Baustelle
unter infektionsprophylaktischen Aspekten, die
Überprüfung der Abschottungen sowie der technischen
Anlagen (z. B. Unterdruckführung, Lüftungsanlagen).
Bei festgestellten Abweichungen oder Havarien ist
unverzüglich die Krankenhaushygiene zu informieren.
Die Anordnung und Durchführung mikrobiologischer
Untersuchungen obliegt ausschließlich der
Krankenhaushygiene, die Fachbauleiter unterstützen
jedoch
durch technische Zuarbeit und Dokumentation."

*Hinweis*
ATV - ALLGEMEINE TECHNISCHE VERTRAGSBEDINGUNGEN für
Bauarbeiten jeder Art

1. Geltungsbereich und Ausführungsgrundlage

1.1) Die Ausführung der Bauarbeiten jeder Art erfolgt
nach den allgemein anerkannten Regeln der Technik
und nach VOB Teil C DIN 18299. Die für Bauarbeiten
jeder Art gültigen Allgemeinen Technischen
Vertragsbedingungen werden ergänzt durch die auf die
einzelnen Leistungsbereiche bezogenen Zusätzlichen
Technischen Vertragsbedingungen.

1.2) Die Grundlagen der allgemein anerkannten Regeln
der Technik sind beispielhaft:
DIN-Normen des Deutschen Institutes für Normung e.V.,
insbesondere
DIN 18202  Maßtoleranzen im Hochbau
DIN 18230  Baulicher Brandschutz im Industriebau
DIN 1055  Lastannahme im Hochbau, Verkehrslasten,
Windlasten
DIN 4102  Brandverhalten von Baustoffen und Bauteilen
DIN 4108  Wärmeschutz im Hochbau
DIN 4109  Schallschutz im Hochbau
DIN 4420  Arbeits- und Schutzgerüste, Leitergerüste
Einheitliche technische Baubestimmungen (ETB),
Allgemeinen technische Vertragsbedingungen für
Bauleistungen (VOB/C), Europäische Normen (EN) des
Europäischen Komitees für Normung (CEN),
Technische Richtlinien des Vereins Deutscher
Ingenieure (VDI), Bestimmungen des Verbandes Verband
der
Elektrotechnik Elektronik Informationstechnik e.V.
(VDE), Bestimmungen des Deutschen Ausschusses für
Stahlbeton, Bestimmungen vom Deutschen Verein des Gas-
und Wasserfach (DVGW),
Unfallverhütungsvorschriften der
Bauberufsgenossenschaften und Herstellervorschriften
zur Verarbeitung
eines bestimmten Produkts

1.3) Soweit in der Leistungsbeschreibung auf
Technische Spezifikationen, z. B. nationale Normen,
mit denen
Europäische Normen umgesetzt werden, europäische
technische Zulassungen, gemeinsame technische
Spezifikationen, internationale Normen, Bezug genommen
wird, werden auch ohne den ausdrücklichen
Zusatz: oder gleichwertig, immer gleichwertige
Technische Spezifikationen in Bezug genommen.

1.4) An Auflagen ist zu beachten:
Landesbauordnungen und Technische Baubestimmungen (MVV
TB) der Länder
Die Auflagen der Genehmigungsbehörden
Auflagen von Sachverständigen, Gutachtern und
Prüforganisationen (z.B. TÜV, DEKRA, etc.)
Anschlussbedingungen der Ver- und
Entsorgungsunternehmen, Netzbetreiber, etc.

2. Stoffe, Bauteile

2.1 Allgemein

2.1.1) Innerhalb von 10 Tagen nach Auftragserhalt, in
jedem Fall rechtzeitig vor Materialdisposition und
Ausführungsbeginn übergibt der AN dem AG den Teil
seiner späteren Dokumentation, aus dem alle
bauaufsichtlichen Zulassungen, Prüfungszeugnisse,
Einbaubedingungen und technischen Eigenschaften der
vom AN zum Einbau vorgesehenen Produkte ersichtlich
sind.

2.1.2) In der Beschaffenheit und Ausstattung müssen
alle angebotenen Bauprodukte, Bauteile und -systeme
den einschlägigen Vorschriften für die Erstellung und
den Betrieb der in der Baugenehmigung definierten
Gebäudeklasse entsprechen.

2.1.3) Bauteile, die einer Feuerwiderstandklasse
entsprechen müssen, sind den Anforderungen der DIN 4102
entsprechend güteüberwacht herzustellen und nach
Herstellersystem auszuführen. Der AN hat für
Brandschutzelemente Prüfzeugnisse, Zulassungsbescheide
etc. vorzulegen. Alle Bauelemente müssen einer
allgemein gültigen bauaufsichtlichen Zulassung
entsprechen.

2.1.4) Zulassung im Einzelfall. Für angebotene
Konstruktionen und Produkte, die nicht den anerkannten
Regeln der Technik entsprechen (z.B. absturzsichernde
Verglasungen, sicherheitsrelevante Sonderbauteile,
etc.), hat der AN für den AG im Auftragsfall die
Zustimmung im Einzelfall einzuholen.

2.2 Lieferungen

2.2.1) Stoffe und Bauteile, die laut
Leistungsbeschreibung einer Zulassung bedürfen, sind
mit einem
Übereinstimmungszertifikat zu liefern.

2.2.2) Lieferbedingungen des Auftragnehmers (AN) haben
keine Gültigkeit.

3. Ausführung

3.1) Die vom Auftragnehmer eingesetzten Werkzeuge und
Geräte müssen sich in einwandfreiem Betriebs-
und Sicherheitszustand befinden.

3.2) Gemäß der Baustellenordnung hat der AG einen
SiGeKo eingeschaltet. Den Anweisungen des
Koordinierenden (auch Festlegungen im SiGe-Plan) ist
unbedingt Folge zu leisten.

3.3) Der AN hat für seine Leistungen einen
verantwortlichen Sicherheitsbeauftragen i. S. der UVV
(Unfallverhütungsvorschriften allgemeine Vorschriften)
der Bau Berufsgenossenschaft für seine zu
erbringenden Arbeiten zu stellen.

3.4) Bauseits ist in unmittelbarer Nähe eine
Höhenmarke vorhanden. Alle weiteren Messungen die zur
Leistungserfüllung des AN erforderlich sind, sind
Sache des AN und entsprechend Pkt. 4.1.3 VOB/C DIN
18299 Nebenleistung.

4. Leistungen

4.1) Die vertraglichen Leistungen, die auf der VOB
basieren, sind Leistungen im Sinne des Werkvertrages
nach § 631 BGB. Grundsätzlich ist in den einzelnen
Positionen des Leistungsverzeichnis die gebrauchsfertige Leistung beschrieben.
Dies bedeutet, dass regelmäßig die fertige Leistung
unter Beachtung aller technischen, bauphysikalischen,
formalen und bauaufsichtlichen Anforderungen nach
Aufmaß am Bau wartet wird. Eingeschlossen sind somit
auch die Lieferung der Stoffe und Bauteile nach VOB/C
ATV DIN 18299 und alle Tätigkeiten wie Herstellen,
Montieren, Einbauen, Anschließen usw. die zur
restlosen Erfüllung der nachfolgend beschriebenen
Leistung
gehören, auch wenn diese nicht ausdrücklich erwähnt
werden.
Etwas anderes gilt nur dann, wenn Leistungen in den
Texten ausdrücklich als gesondert zu erbringen
erwähnt sind.

4.2) Nebenleistungen sind in den Einheitspreisen
enthalten, sofern sie nicht als gesonderte Positionen
oder
Ausführungsvorgaben in der Leistungsbeschreibung
aufgeführt sind.

Sie umfassen insbesondere in Ergänzung zur VOB Teil C
DIN 18299:
Anfertigung von Abbruchanweisungen für eigene
Abbruchleistungen und Vorlage bei der Bauleitung.
Anfertigung von Montageanweisungen für die Montage von
Massivelementen bzw. Fertigteilmontage
Einmalige Einweisung bzw. Unterweisung des Personals
des Bauherrn für alle vom AN erstellten
gebäudetechnischen Anlagen (z.B. digitale
Schließanlage, BMA, LRA, Rauchabzugsanlagen,
Medizintechnik, Küchentechnik, Aufzüge, Rohrpost,
Gebäudeautomation) und Sicherheitseinrichtungen
(z.B. Benutzung persönlicher Schutzausrüstung) nach
einem mit dem Bauherrn abzustimmenden
Einweisungsplan
Bei Bedarf Erstellen eines Anwenderschulungsplan in
Zusammenarbeit mit dem Bauherrn nach einer
vorher durchgeführte Schulungsbedarfsanalyse

4.3) Sofern durch behördliche Vorschriften die
öffentlich-rechtliche Abnahme von einzelnen Bauteilen
und
Baustoffen vor bzw. nach dem Einbau vorgeschrieben
ist, sind diese eigenverantwortlich durch den AN zu
beantragen und vorzunehmen. Die Übernahme etwaiger
Prüfgebühren erfolgt durch den AN.

4.4) Die für die Ausführung erforderlichen Maße sind
zuvor vom AN am Bau zu entnehmen. Sofern nicht aus
Detailzeichnungen ersichtlich, sind Maße für
Vorleistungen anderer Gewerke mit der Bauleitung und
dem
Folgegewerk abzustimmen.

5. Bau- und Montageablauf

5.1) Der Bauablauf erfolgt gemäß Bauzeitenplan in
Abstimmung mit der Bauleitung/Fachbauleitung

5.2) Die Arbeiten sind zeitlich so auszuführen, dass
im Zuge der Gesamtarbeiten ein möglichst
unterbrechungsfreies Arbeiten ermöglicht wird.
Einzelne Leistungen sind, auch unabhängig vom
Gesamtablauf, vor und nach den allgemeinen Leistungen
zu erbringen. Dafür werden -sofern nicht
vorgesehen - keine zusätzlichen Vergütungen über
Stundenlohnarbeiten gewährt.

5.3) Während der gesamten Baumaßnahme läuft der
Betrieb in den umliegenden Gebäuden außerhalb des
Neubaubereiches ohne Einschränkung weiter.
Erforderliche Umbauten, Umschlüsse die Bestandsanlagen
tangieren, erfolgen dabei in enger Abstimmung mit dem
Bauherrn und der Bauleitung. Die Arbeiten sind vom
Bauablauf so zu organisieren, dass die Zeitdauer auf
das Nötigste begrenzt wird.

5.4) Alle Arbeiten, die ein Auslösen von automatischen
Rauchmeldern verursachen können, sind rechtzeitig
mit der Bauleitung abzustimmen und die Freischaltung
muss sich der AN vor Ausführungsbeginn durch
den technischen Mitarbeiter des AG schriftlich
bestätigen lassen. Kosten für Fehlalarme, die aufgrund
Nichtbeachtung dieser Vorschrift entstehen, hat der
Auftragnehmer zu tragen.

5.5) Die ausreichende Tragfähigkeit der vorhandenen
Bestandsbauteile ist örtlich zu überprüfen. Ggf. sind
die vorhandenen Bauteile in Absprache mit dem Statiker
zusätzlich zu verstärken.

6. Abrechnung
Die abzurechnende Leistung ist aus Zeichnungen oder
der Revisionsunterlagen zu ermitteln. Sind solche
Zeichnungen nicht vorhanden, ist die Leistung
gemeinsam aufzumessen. Es werden nur effektiv
ausgeführte
Leistungen abgerechnet.

*Hinweis*
ZTV - Zusätzliche Technische Vertragsbedingungen -
Baustelleneinrichtung des AN (Nebenleistung)

1. Geltungsbereich und Ausführungsgrundlage

Die Allgemeinen Technischen Vertragsbedingungen (ATV)
für Bauleistungen sind als Teil C der VOB
gem. § 1 Abs. 1 S. 2 VOB/B Bestandteil des Vertrages.
Dazu gehört auch die ATV DIN 18299  Allgemeine
Regelungen für Bauarbeiten jeder Art. Ihre
Bestimmungen sind bei der Ausführung und Abrechnung
zugrunde zu legen, sofern und soweit nicht
speziellere Bestimmungen aus dem Bauvertrag oder aus
anderen ATV gelten.
Nebenleistungen gem. Abschnitt 4.1 der DIN 18299 oder
anderen ATV werden nicht gesondert vergütet;
sie sind mit den vereinbarten Einheitspreisen
abgegolten, es sei denn, eine Vergütung ist in
besonderen
Positionen des LVs ausgewiesen.

2. Angaben zur Ausführung

2.1 Allgemeine Angaben zur Ausführung

2.1.1) Der AN hat eine eigene Baustelleneinrichtung
für die vorgesehenen Arbeiten einzurichten, zu
unterhalten und wieder zurückzubauen. Ein
Baustelleneinrichtungsplan ist vor Beginn als Teil des
Abbruchkonzeptes der örtlichen Bauleitung des AG
vorzulegen.
Der den Ausschreibungsunterlagen beigefügte
Vermessungsplan dient zur Orientierung auf der
Baustelle
und ist vom Bieter in seine Überlegungen einzubeziehen.

2.1.2) Die Zuweisung der für die Baustelleneinrichtung
des AN erforderlichen Flächen erfolgt durch
den AG nach Maßgabe der zur Verfügung stehenden
Flächen. Lager- und Montageflächen im Gebäude
sind untersagt

2.1.3) Alle Arbeits- und Schutzgerüste,
Hubarbeitsbühnen und Unterstützungen für Rückbau-,
Demontage-
und Abbrucharbeiten auch höher 3,50 m sind in die
Einheitspreise einzukalkulieren, sofern sie nicht
gesondert ausgeschrieben sind.
Bei den Förderwegen für alle auszuführenden Arbeiten
sind in die Positionen einzukalkulieren, dass der
längste vertikale Förderweg zum Lager- / Ladeplatz bis
zu 50 m und der längste horizontale Förderweg
zum Lager-/Ladeplatz bis zu 500 m, von der
Arbeitsstelle betragen kann.

2.1.4) Schutz- und Sicherungsmaßnahmen
Bei den angrenzenden Gebäuden wird während der
gesamten Bauzeit der Klinikbetrieb weiterhin
aufrechterhalten. Insbesondere muss darauf geachtet
werden, dass die Zufahrtswege zum Klinikum,
die alle auch Feuerwehrzufahrten sind, nicht behindert
werden.
Baufahrzeugen sind ständig im sauberen Zustand zu
halten. Insbesondere ist die Staubentwicklung
geringstmöglich zu halten. Eine separate Vergütung für
die Reinigungen erfolgt nicht.

2.1.5) Das Herstellen und der Rückbau erforderlicher
Baustraßen und Standflächen für Großgerät sind
in die Einheitspreise einzukalkulieren. In die
Überlegungen ist der abschnittsweise Abbruch von
einzelnen
Gebäuden oder Gebäudeteilen sowie die Abbruchrichtung
einzubeziehen.

2.1.6) Bauschild
Nicht genehmigte Eigenwerbung ist untersagt.

2.2 Besondere Angaben zur Ausführung

2.2.1) Auf Grund der beengten Verhältnisse auf der
Baustelle ist davon auszugehen, dass Aufstellflächen,
Lagerplätze, Transportwege usw. nicht jederzeit zur
Verfügung stehen. Absprachen sind mit der örtlichen
Bauleitung zu treffen.

2.2.2) Unbefugtes Betreten der Baustelle ist zu
vermeiden, um Arbeitssicherheit auf dem Bau zu
gewährleisten. Eine Absicherung ist so auszuführen,
dass unbefugtes Betreten nicht ohne Weiteres möglich
ist. Die Sicherungen sind hierbei den örtlichen
Gegebenheiten anzupassen. Schilder mit der Aufschrift
"Eltern
haften für ihre Kinder ist nicht ausreichend.

Alles in Allem ist Arbeitssicherheit ein Thema, das
insbesondere durch die täglich wechselnden Aufgaben auf
einer Baustelle wichtig ist. Der Bauherr ist in seinem
und dem allgemeinen Interesse dazu verpflichtet, die
Sicherheit auf der Baustelle zu gewährleisten. Es gilt
vieles zu beachten und viele Maßnahmen zu ergreifen,
um Unfälle zu vermeiden. Unter Umständen lassen sich
so Leben retten, daher ist die Baustellensicherung
keinesfalls zu vernachlässigen!

3. Leistungen des Auftraggebers

Die Leistungen des Auftraggebers für die Baustelle
Uniklinikum Jena werden in der Baustellenordnung
erläutert. Verbrauchskosten werden nach Angaben in den
Besonderen Vertragsbedingungen vom AG
gegenüber dem AN in Rechnung gestellt.

3.1) Baustrom
Für das Bauvorhaben wird eine bauseitige
Baustromeinrichtung zur Verfügung gestellt. Der Umfang
der
notwendigen Einrichtungen ist vom Auftragnehmer
mindestens zwei Wochen vor Beginn der Arbeiten
anzumelden (z.B. benötigte Gesamtleistung am
Netzanschluss (kW), Anlaufstrom für Kräne oder
Bauaufzug)

3.2) Bauwasser
Für das Bauvorhaben wird eine bauseitige
Bauwasserentnahmestelle mit Messeinrichtung zur
Verfügung
gestellt. Der Umfang der notwendigen Einrichtungen ist
vom Auftragnehmer mindestens zwei Wochen vor
Beginn der Arbeiten anzumelden.

*Hinweis*
ATV - Allgemeine Vertragsbedingungen - Plan- und
Ausführungsunterlagen

1. Angaben zur Ausführung
Die Ausführung der Arbeiten erfolgt nach den
Architektenzeichnungen sowie der genehmigten "zur
Ausführung freigegebenen" Werk- und Montageplanung
(soweit eine W+M-Planung erforderlich ist).
Gehört die Erstellung der "M+W-Planung", aus der
"Konstruktion, Maße, Einbau, Befestigung,
Bauanschlüsse inklusive aller Sonder- und
Anschlussdetails der Bauteile sowie die Einbaufolge
erkennbar
sein" müssen, zum Leistungsumfang des Auftragnehmers,
muss der Auftragnehmer alle Maße prüfen und
Unstimmigkeiten sowie etwaige Bedenken gegen die
vorgegebene Konstruktion frühzeitig anmelden.
Die freigegebene W+M-Planung sind der Ausführung zu
Grunde zu legen und zeitgleich auf der Baustelle
vorzuhalten und gegeneinander abzugleichen bzw. zu
prüfen. Werden bei den Arbeiten Abweichungen oder
Besonderheiten festgestellt, so hat der AN dies dem AG
sofort anzuzeigen.

1.1) Mitwirkungspflicht
Der Auftragnehmer wird hiermit auf seine
Mitwirkungspflichten nach § 3 Absatz 5 VOB/B vor dem
Beginn der
Ausführung hingewiesen. Innerhalb von 14 Werktagen
nach Übergabe der Ausführungspläne erstellt der AN
die zur fachgerechten Ausführung erforderlichen
Herstellerunterlagen (Werk- und Montageplanung;
Anschluss- und Installationspläne) zur Prüfung und
Freigabe in Abstimmung mit dem Auftraggeber (AG) und
auf Grundlage des Ausführungsplanung des AG und den
eigenverantwortlich am Bau genommenen Maßen.
Die Architekten- und Detailzeichnungen sind
Systemvorschläge. Ansichten sowie Konstruktionsmaße
müssen erhalten bleiben.
Auf das Fehlen bzw. das Erfordernis einer Gewerke
übergreifenden Planung muss der Auftragnehmer den
Auftraggeber hinweisen.
Bei neuartigen Baukonstruktionen ist der dafür
eingesetzte Auftragnehmer als Spezialunternehmer vor
dem
Architekten verantwortlich. Der Architekten muss
insoweit nicht über ein spezielleres Wissen als der
Auftragnehmer verfügen.
Notwendige Änderungen in der Ausführung sind in den
Zeichnungen zu dokumentieren und mit dem
Architekten des AG zu besprechen. Prüfzeugnisse sind
vorzulegen.

1.2) Maßstäbe
- Hauptmaßstab 1:50
- Ansicht-, Schnittzeichnungen im Maßstab  1:25 oder
1:50
- Detailzeichnungen 1:20, 1:10, 1:5, 1:1 je nach
Erfordernis
- Bewehrungszeichnung 1:50; 1:25, 1:20
- Anschlüsse an angrenzende Bauteile im Maßstab 1:2
mit Darstellung des Baukörpers

1.3) Bemaßung
Maße sind in Meter [m] anzugeben.
Bezugspunkte, auf die sich Maßlinie bezieht, müssen
eindeutig erkennbar sein.

1.4) Änderung und Aktualisierung von Zeichnungen
Im Plankopf ist analog der Architektenpläne eine
Änderungshistorie anzulegen und sind Änderungen durch
Einwolken der betroffenen Zeichnungsinhalte kenntlich
zu machen.

1.5) Darstellung der Hauptbauteile
Alle Hauptbauteile sind in der Hauptansicht (bei
Vorhandensein analog der Stückliste) zu benennen.
Schnittführungen sind in dieser Hauptansicht
einzutragen.
Die Anbauteile sind in den Ansichten der Hauptbauteile
und in Schnitten darzustellen, zusätzlich sind die
Einzelteile, mit der entsprechenden Stücklisten-Nr.
bezeichnet, zeichnerisch darzustellen.
Sämtliche Materialien, Profile, Befestigungsmittel,
Beschläge etc. sowie die vor Ort festgestellten
Abmessungen sind positionsbezogen auf den
Werkszeichnungen zu benennen.

1.6) Planbereitstellung
Der Planaustausch erfolgt elektronisch über eine
speziell eingerichtete Projekt-E-Mail-Adresse.
Ausdrucke
und Vervielfältigungen sind auf eigene Kosten zu
erstellen.

1.7) Prüfpflicht des AN
Vor Fertigung hat der AN seine Zeichnungen,
Berechnungen usw. eigenverantwortlich falls
erforderlich durch
den Prüfstatiker des AG prüfen zu lassen und die
geprüften Unterlagen in 3-facher Ausführung dem AG zu
überlassen.

1.8) Prüfung durch den Architekten des AG
Die vom Auftragnehmer verwendeten Ausführungspläne
müssen den Freigabevermerk des Auftraggebers
oder seines Bevollmächtigten tragen. Nicht
freigegebene bzw. überholte Pläne oder Unterlagen
dürfen nicht
verwendet werden und sind entsprechend
eigenverantwortlich zu entfernen.

Für die Prüfung und Freigabe durch den Architekten
oder die Objektüberwachung TGA sind mindestens 10
Werktage einzuplanen. Die Prüfung des Architekten
umfasst lediglich die Einhaltung der vorgegebenen
Planung in Bezug auf Konstruktion und Gestaltung. Die
Verantwortung zur sach- und fachgerechten
Ausführung unter Einhaltung der betreffenden Regeln
und Vorschriften verbleibt beim AN und geht mit der
Prüfung in keinem Fall auf den Architekten über.
Korrekturen und Änderungen sind durch den AN umgehend
in die Werkszeichnungen einzuarbeiten.
Die korrigierten und mit allen erforderlichen
Änderungen versehenen Pläne sind innerhalb von 10
Werktagen
nach Vorlage des Prüfexemplars beim AN als
Belegexemplar beim Architekten des AG einzureichen.

2. Besondere Angaben zur Ausführung
Sofern im Leistungsverzeichnis keine Detailunterlagen
beigefügt sind, treffen die Pläne des Architekten in
erster Linie eine formale Gestaltungsaussage. Es
gehört zu den Aufgaben des AN in Abstimmung mit dem
Architekten des AG und den anerkannten Regeln der
Technik den zu erwartenden Gebrauchswert
herzustellen.

Ausführungsunterlagen sind alle das Werk betreffenden
Hilfsmittel, die außer Arbeit, Material oder Boden zur
Vorbereitung und mangelfreien sowie rechtzeitigen
Durchführung der Bauleistung benötigt werden und ohne
die der AN die Bauleistung nicht so wie vertraglich
vorgesehen oder gar überhaupt nicht erbringen kann;
dazu zählen u.a. auch Proben, Muster und Modelle,
sowie statische und sonstige Berechnungen oder
bestimmte Planungen anderer Sonderfachleute.
Tragwerkspläne und statische Berechnungen oder
bestimmte Planungen anderer Sonderfachleute sind in die
bauseits zu stellende Ausführungsplanung zu
integrieren. Sollten sich bei den Ausführungsunterlagen
Änderungen ergeben, welche auch die Leistungen des AN
betreffen, werden diese Änderungen durch den
AG gekennzeichnet und dem AN unverzüglich schriftlich
verbindlich mitgeteilt

Installationshöhen der Fachplanung (TGA) sind
einzuhalten oder es bedarf einer schriftlichen
Freigabe durch
den zuständigen Planer / Objektüberwachung

Zeichnungen sind in den Dateiformaten pdf und dwg zu
fertigen.

3. Plananlagen
Pläne bzw. Gutachten liegen dem Leistungsverzeichnis
als Kalkulationsgrundlage gemäß Plananlagenliste
zugrunde.

*Hinweis*
Alle gemäß den jeweiligen ATV zu liefernden
Konstruktionszeichnungen, Darstellungen,
Beschreibungen und
sonstige Dokumentationsunterlagen sind nach Ausführung
der Arbeiten vom Auftragnehmer (AN) dem
tatsächlichen Ausführungsstand anzupassen und der
Dokumentation beizufügen. Durch den Auftragnehmer
sind folgende Unterlagen für die Dokumentation zu
liefern:
Abnahme-, Einweisungs- und Prüfprotokolle
Nachweise zur Bauart
Bauprodukt-Datenblätter, Sicherheitshinweise
Materialisten/Herstellerunterlagen
Wartungs- und Pflegehinweise
Hersteller-/Fabrikatsverzeichnis
Montage- und Werkstattzeichnungen nach dem Stand der
Ausführung

DATENÜBERGABFORMAT
Grundsätzlich sind die Dokumentationsunterlagen einmal
in Papier und einmal digital abzugeben. Der digitale
Ordner ist deckungsgleich des Papierordners
aufzubauen. Der Inhalt der Dokumentation ist der
Dokumentationsrichtlinie des Universitätsklinikums
Jena zu entnehmen. Diese Richtlinie bezieht sich auf
Neubauten, ist aber als Richtschnur für An- und
Umbauten zu betrachten und entsprechend anzupassen.
Das CAD-Austauschformat muss der beim Datenempfänger
eingesetzten Software entsprechen (z. B. DWG,
DXF, IGES, Easy Data).

*Hinweis*
Hygienemaßnahmen bei Um- und Neubau

Die Durchführung von Baumaßnahmen im laufenden
Klinikbetrieb erfordert eine Abwägung zwischen
Aufwendungen zur Risikominimierung und Nutzen. Ist die
Maßnahme im laufenden Betrieb unvermeidlich,
muss eine Patienten-, Mitarbeiter- und
Besuchergefährdung sicher vermieden werden, ohne den
laufenden
Krankenhausbetrieb zu beeinträchtigen. Bei
Baumaßnahmen wird Baustaub freigesetzt, der in
erheblichem
Umfang mit krankheitserregenden Mikroorganismen,
einschließlich Schimmelpilzsporen kontaminiert sein
kann. Die zu ergreifenden Maßnahmen zielen im
Wesentlichen darauf ab, die Entstehung und Verfrachtung
von Baustaub zu unterbinden und die Lärmemission zu
begrenzen. Die Schutzmaßnahmen müssen dem
tatsächlichen Gefährdungspotenzial angepasst werden,
weshalb eine Grundvoraussetzung die Abstimmung
zwischen den Mitarbeitern des Geschäftsbereiches
Betreibung und Beschaffung, des betroffenen Bereiches,
der bauausführenden Firmen und der Krankenhaushygiene
ist. Der verantwortliche Bauleiter ist auch für die
strikte Einhaltung der hygienischen
Sicherungsmaßnahmen während der Bauphase
verantwortlich. Der
AG sorgt dafür, dass alle an der Baumaßnahme
beteiligten, einschließlich der Mitarbeiter von
Fremdfirmen, über die hygienischen Sicherungsmaßnahmen
nachweislich informiert werden.

Hygienische Grundregeln für das Bauen im Krankenhaus:

Sicherung der Baustelle, u.a. durch Anbringen
entsprechender Schilder, vor dem Betreten durch
Unbefugte
Festlegung von Ruhezeiten, Benennung von
Verantwortlichen für die Abstimmung von eventuell
notwendigen Änderungen im Arbeitzeitregime
staubdichte Abschottung des Baustellenbereiches vor
Beginn der Arbeiten - keine "wedelnden" Folien,
sondern vom Boden bis zur Decke reichende
Staubschutzwände (Gipskarton einseitig, einfach,
gespachtelt und gedichtet oder vergleichbare
technische Lösungen)
Abschottungen sind während der Bauzeit ständig auf
Dichtigkeit zu prüfen und ggf. zu erneuern;
Abdichtungen können Silikon, Klebeband, Abdichtmasse
u. ä. sein
separate An- und Abtransportwege für Handwerker und
Material ("Zugang von außen").
während Abbrucharbeiten und anderer Tätigkeiten mit
Staubentwicklung müssen die Fenster im
Baustellenbereich und den benachbarten Klinikbereichen
geschlossen gehalten werden
soweit möglich innerhalb der Bauzone Abkleben der Zu-
und Abluftkanäle, Schließen von Absperrklappen,
Abstellung der Zuluftversorgung und Abluftleitung von
raumlufttechnischen Anlagen
Verwendung geschlossener Schuttrutschen und
geschlossener Schuttcontainer
laufende sachgerechte Straßenreinigung, Lagergut
abdecken, staubende Abbruchmaterialien vor ggf.
erforderlichen Umschlagarbeiten im Freien befeuchten,
Bauschutt zügig vom Klinikgelände abfahren
laufende Fassadengerüstreinigung, Fassadengerüste am
Bestand mit Staubsauger reinigen
Strahlarbeiten an der Fassade nur mit angefeuchteten
Strahlmitteln, abzustrahlende Bereiche allseitig
und dicht verplanen
Verwendung geeigneter Absaugeinrichtungen
(Trockenstaubsauger mit Hochleistungsschwebstofffilter)
beim Einsatz entsprechender Maschinen (z.B.
Bohrmaschine, Schlitzfräse)
Schneidarbeiten mittels Trennscheiben unter
Wasserzufluss durchführen
Ordnung auf der Baustelle innerhalb- und außerhalb von
Gebäuden, Baustellen innerhalb des Gebäudes
in der Nähe von Patientenbereichen täglich besenrein
verlassen, ggf. Erhöhung der Reinigungsfrequenz
in angrenzenden Bereichen
rechtzeitige Information und Absprache mit den
Betroffenen bei Veränderungen im Bauablauf
Realisierung des Bauvorhabens ohne Stillstandszeiten
Entfernung der Abschottung erst nach Durchführung der
Bauendreinigung
desinfizierende Reinigung aller Flächen und
Gegenstände vor Übergabe der Baumaßnahmen
regelmäßige Kontrolle der Baustelle auch unter
infektionsprophylaktischen Aspekten, ggf.
Durchführungmikrobiologischer Untersuchungen
(Luftkeimsammeluntersuchungen in Risikobereichen,
mikrobiologische Kontrolle der Raumluftanlagen
Bei Havarien oder akut auftretenden hygienerelevanten
Problemen auf der Baustelle ist umgehend auch
die Krankenhaushygiene zu informieren

Besondere Hygienemaßnahmen für das Projekt FIPU:

Gewährleistung eines leichten Unterdrucks auf der
Baustelle, damit der Staub nicht in den Klinikbereich
gelangt.
In den Bereichen der Ebene 0 liegen Untersuchungs- und
Behandlungsräume, welche während der
Baumaßnahme weiterhin medizinisch betrieben werden.
Aus diesem Grund dürfen dort nur die durch die
Krankenhaushygiene eingewiesenen und namentlich
benannten Mitarbeiter der beauftragten
Unternehmen tätig werden.
Zugang zur Baustelle (BA 1 und BA 2) ausschließlich
von außen
Kein Zugang für Bauarbeiter über die Magistrale
Festinstallierte Staubschutzwände, die keine Türen
haben, sind gefordert
Bei der Planung des Wasserversorgung und
Abwasserentsorgung (z. B. De- und Neuinstallation von
Handwaschbecken) ist Herr Dr. van der Wall,
Hygiene-Ingenieur, zu informieren und einzubeziehen
Während des Umbaus muss das Wassersystem alle 72
Stunden gespült werden. Dafür ist der Spülplan
durchzuführen.

*Hinweis*
ZTV - Zusätzliche Technische Vertragsbedingungen -
Bodenbelagarbeiten

1. Geltungsbereich und Ausführungsgrundlage

1.1) Die Ausführung erfolgt nach VOB/C ATV DIN 18365 -
Bodenbelagarbeiten. Die DIN EN 14259 für
Klebstoffe wurde zurückgezogen. Die DIN EN ISO 22636
ist anzuwenden.

1.2) Zusätzlich sind die Empfehlungen und Vorschriften
sowie die neuesten Richtlinien der Fachverbände zu
beachten.

1.3) Sämtliche aus den Zusätzlichen Technischen
Vertragsbedingungen für das LV Bodenbelag
resultierenden Kosten sind in die Einheitspreise
einzurechnen. Eine gesonderte Vergütung für die
ausgeführten Leistungen erfolgt nicht, sofern nicht in
besonderen Positionen ausgewiesen.

1.4) Als Grundlage der Ausführung gelten die
Grundrisse und Detailzeichnungen der
Architektenplanung.

2. Stoffe und Bauteile

2.1) Die im Leistungsverzeichnis und in den
Planungsunterlagen angegebenen vorgesehenen technischen
Spezifikationen, Konstruktionen und Qualitäten können
in gleichwertiger bzw. höherwertigen Ausführung
angeboten werden.
Eine Leistung, die von den vorgesehenen technischen
Spezifikationen abweicht, darf angeboten werden,
wenn sie mit dem geforderten Schutzniveau in Bezug auf
Sicherheit, Gesundheit und Gebrauchstauglichkeit
gleichwertig bzw. höherwertiger ist.
Der Nachweis der Gleichwertigkeit ist durch
vergleichbare Kennwerte (gemäß Leistungsposition und
Technischer Spezifikation), Konstruktionszeichnungen,
Prüfzeugnisse, Referenzobjekte, Muster usw. auf
Anforderung kurzfristig zu erbringen.

2.2) Der Bodenbeläge muss mindestens den Wert TVOC <
10 µg/m³ TVOC nach 28 Tagen einhalten.
Gemäß Bauproduktenverordnung (EU) 305/ 2011 ist zum
gesundheitlichen Schutz für den Bodenbelag eine
bauaufsichtliche Zulassung oder eine andere
vergleichbare technische europäische Zulassung
vorzulegen.
(CE-Kennzeichnung bzw. Leistungserklärung (DOP))

2.3) Die verwendeten Materialien müssen für den
Einsatzzweck nachweislich geeignet und untereinander
verträglich sein. Vorstrich, Spachtelmasse und
Klebstoff sind von einem Hersteller systembezogen zu
verwenden und müssen in Kombination mit dem Bodenbelag
funktionieren.

2.4) Verlegewerkstoffe müssen für den vorgesehenen
Einsatzzweck geeignet sein und sind unter Berück
sichtigung von Arbeits und Verbraucherschutz
auszuwählen. Verlegeunterlagen, Reaktionsharzestriche,
Silikone sowie Klebstoffe zur vollflächigen Klebung
von Bodenbelägen und Ihre Hilfsstoffe, wie
Grundierungen, Haftbrücken, Voranstriche,
Spachtelmassen etc. müssen mindestens folgende Werte
einhalten:
TVOC nach 3 Tagen = 1000 µg/m³
TVOC nach 28 Tagen = 100 µg/m³
TSVOC nach 28 Tagen = 50 µg/m³
Karzinogene Stoffe nach 3 Tagen = 10 µg/m³
Karzinogene Stoffe nach 28 Tagen = 1 µg/m³
Summe von Formaldehyd und Acetaldehyd nach 3 Tagen =
50ppb
Diese Werte entsprechen den Siegeln EMICODE® EC1 und
BLAUER ENGEL/ RAL UZ 113.
Die Produkteigenschaften sind vor Verlegung
nachzuweisen.
Für alle verarbeiteten Materialen sind vor dem Einbau
Datenblätter vorzulegen.
Der Auftragnehmer darf Gemische und Erzeugnisse ohne
die oben genannten Nachweise im Innenraum nur
verwenden, wenn der Auftragnehmer dem Auftraggeber
mindestens eine der folgenden Unterlagen vorgelegt
hat:
EPD (Environmental Product Declaration)
Leistungserklärung gemäß Verordnung (EU) Nr. 305/2011
(Bauproduktenverordnung)
Europäische Technische Bewertung (dt. ETB, engl. ETA)

2.5) Bei der Auswahl von elastischen Bodenbelägen ist
darauf zu achten, dass die ausgewählten
Bodenbeläge von den Bodenbelagsherstellern für den
geplanten Verwendungsbereich gemäß DIN EN ISO
10874 (Elastische, textile und Laminat-Bodenbeläge
Klassifizierung) mit Beanspruchungsklasse 34
ausgelobt sind

2.6) Spezielle Objektanforderungen an den Bodenbelag,
wie z.B. Ableitfähigkeit / Antistatik, akustische
Eigenschaften, Rutschsicherheit, Schwerlastbereiche
Emissionsverhalten etc. sind mit Zertifikaten zu
belegen.

2.7) Die in der Ausschreibung angegebenen Farbwerte
sind in der Regel nach dem Farbsystem NCS
gewählt, diese sind durch den Bieter zu
berücksichtigen und anhand von Datenblättern bzw. ggf.
im Rahmen
einer Bemusterung schon bei Angebotsprüfung
nachzuweisen.

3. Allgemeine Angaben zur Ausführung

3.1) Untergründe für nachfolgend beschriebene
Bodenbelagsarbeiten sind abgeriebene Zementestriche als
Bestandsestrichflächen nach Rückbau des Belages und
neu eingebrachte Calciumsulfat-Fließestriche.

3.2) Die Übertrag der Höhenbezugspunkte, bauseits auf
der Ausführungs-Ebene angelegt, ist Leistung des
AN. Vor Beginn der Ausführung ist die vorhandene
Höhenlage vom AN aufzunehmen und raumweise zu
dokumentieren. Diese Dokumente sind umgehend der
örtlichen Bauleitung vorzulegen. Alle
Vermessungsleistungen, die zur Durchführung dieser
Leistung notwendig werden, sind vom AN zu erbringen.

3.3) Vor Beginn der Arbeiten ist die Beschaffenheit
des Untergrundes durch den AN sorgfältig zu überprüfen.
Eine Vorleistungsüberprüfung hat 2 Wochen vor
Baubeginn zu erfolgen. Zu prüfen ist alles was
Einfluss auf
den Erfolg des Werkes hat. Hat der Ausführende
Bedenken muss er dies dem Bauherrn schriftlich anzeigen
(§ 4 Nr. 3 VOB/B; DIN 18353 Pkt. 3.1.1). Die Prüfung
der Vorleistung und der Ausführungsbedingungen
(Klima, Terminabfolge), Anordnungen der Bauleitung
usw. sind eine vertragliche Hauptpflicht. Für die
erforderliche Oberflächentemperatur hat der AN die
geeigneten Maßnahmen mit der Bauleitung
abzusprechen.

3.4) Auf der Baustelle sind Feuchtemessungen mit
CM-Gerät maßgebend.

3.5) Bei der Angebotsabgabe sind die geplanten
Raumgrößen zu beachten. Zulagen für Kleinstflächen
werden nicht gewährt.

3.6) Die Beläge sind vor der Verlegung auf
Chargengleichheit (fortlaufende Rollennummern),
Farbgleichheit,
Maßhaltigkeit etc. vom Auftragnehmer verantwortlich zu
überprüfen und in der Dokumentation mit
Lieferscheinen nachzuweisen. Auf gleiche
Chargen-Nummer ist zu achten.

3.7) Bei den zu erwartenden hohen statischen und
dynamischen Lasten darf keine Haftklebung ausgeführt
werden. Hier ist der Bodenbelag im Nass-
/Halbnass-Verfahren oder im Double-Drop-Verfahren zu
kleben.
Entsprechend den Verlegeanleitungen der
Bodenbelaghersteller ist der Bodenbelag nach dem
Einlegen in
den Klebstoff anzureiben und anzuwalzen. Trocknungs-,
Abbinde- und Aushärtungszeiten der Klebstoffe sind
unbedingt einzuhalten. Die Angaben zum Erreichen der
Endfestigkeit des verwendeten Klebstoffs sind zu
berücksichtigen. Zu frühe Belastung des Fußbodens ist
unbedingt zu vermeiden. Notwendige
Absperrmaßnahmen sind Nebenleistung. Die
Herstellerangaben sind dabei zu beachten.

3.8) Lage und Ausführung von Potentialanschlüssen bei
elektrisch ableitfähigen Bodenbelägen sind
gemeinsam mit der Bauleitung und dem Fachbauleiter
Elektrotechnik festzulegen. In der Regel hat der AN
Bodenbelag die Anschlusspunkte durch Kupferbänder bis
30 cm über OKFB zu führen. Dies kann nach
Abstimmung in Aufputz- oder in Unterputzausführung in
bauseits vorhandenen Leerrohren erfolgen.

4. Besondere Angaben zur Bauausführung

4.1) Die Leistungen werden nach Bauabschnitten
ausgeschrieben. Es gib zwei Bauabschnitte. Zwischen den
Bauabschnitten ist mit einer Unterbrechung der
Arbeiten von bis zu 12 Monaten zu rechnen

4.2) Die Belagsbahnen sind grundsätzlich mit Richtung
auf die jeweilige Hauptfensterfront hin zu verlegen,
Fugen symmetrisch in den Räumen anzuordnen, dabei sind
Winkelabweichungen der begrenzenden
Bauteile zu berücksichtigen.
Eine Abstimmung mit der örtlichen Bauleitung zur
Anordnung der Fugen vor Ausführungsbeginn ist
notwendig.

4.3) Bodenbeläge als Bahnenware in Fluren und Gängen
sind in deren Querrichtung zu verlegen.
Flächenabdeckungen zwischen Türlaibungen, in
Heizkörpernischen o.ä. müssen aus der Bahn kommen
(siehe auch VOB DIN 18365 Ziff. 3.4.6). Einsätze von
Passstücken sind nur dann zulässig, wenn dies mit der
örtlichen Bauleitung vereinbart wurde.

5. Preisinhalte

Ergänzend zu Nr. 4.1 DIN 18365 gelten als
Nebenleistung:
Der Schutz frischer Spachtelaufträge gegen Begehen
Quertransporte innerhalb einer Geschossebene

Ergänzend zu Nr. 4.2 DIN 18365 gelten als Besondere
Leistung:
Räume mit "besonderer Installation" im Sinne von Nr.
4.2.7 DIN 18365 sind u.a.
Räume in Produktionsstätten oder Werkstätten mit
technologischen oder medizinischen Einbauten
Räume mit Bodenauslässen für veränderbare Leitungen
und Rohre

4.6. Abrechnung
Ergänzend zur ATV DIN 18299, Abschnitt 5, gilt:

Etwaiger Verschnitt ist im Angebotspreis enthalten und
einzukalkulieren.

*Hinweis*
PLANUNTERLAGEN

Der Leistungsbeschreibung liegen folgende
Planunterlagen bei:

- Baustelleneinrichtung BA I + II

-  Baustelleneinrichtung E10 Zugang Baustelle

- Grundriss E10 1.OG - Bauabschnitt 1

- Grundriss E10 1.OG - Bauabschnitt 2

- Bodenspiegel 1.OG E10 - BA 1

- Bodenspiegel 1.OG E10 - BA 2

- Detail BO01 Bodenaufbau Station

- Detail BO06 Dehnngsfuge_Gebäudedehnfuge Flur

- Detail BO07 Regeldetail Hohlkehlsockel

### Los 01 Bauabschnitt 1

#### Titel 01.01 Baustelleneinrichtung, BA 1

**01.01.1 Baustelleneinrichtung, Bodenbelagsarbeiten**
Baustelle für sämtliche, in der Leistungsbeschreibung
aufgeführten Arbeiten einrichten, für die Dauer der
Vertragsleistungen vorhalten und nach Beendigung aller
Arbeiten wieder räumen.

Im Pauschalpreis enthalten sind u.a. folgende
Leistungen:
An- und Abtransport, Auf- und Abbau aller
erforderlichen
Geräte, Maschinen,  Hebezeuge, Transportfahrzeuge usw.,
einschl. erforderlichen Betriebsstoffe
Lager-/Material-Container, innerhalb der
BE-Einrichtungsfläche gemäß BE-Plan, soweit für den AN
über die bereitgestellten Container gem. BE-Plan
erforderlich
Mannschafts-Container (Aufenthalts-Container) innerhalb
der BE-Einrichtungsfläche gemäß BE-Plan, soweit für den
AN über die bereitgestellten Container gem. BE-Plan
erforderlich
alle An- und Abfahrtskosten für Montage und Abnahme
sowie technische Sachverständigenabnahme soweit
erforderlich.

Die Baustelleneinrichtungsflächen und
Materiallagerflächen
werden dem AN, nach Absprache mit der Objektüberwachung
des AG gemäß BE-Plan zugewiesen.
Menge: 1,000 psch

#### Titel 01.02 Vorarbeiten, BA 1

**01.02.1 Fugen- und Verlegeplan, Bodenbelag**
Erarbeiten eines Fugen und Verlegeplans des
Auftragnehmers
mit Anschluss an die Bestandsbereiche und Abstimmung
mit
dem AG und dessen Architekten bis zur Freigabe.
Menge: 1,000 psch

**01.02.2 Feuchtigkeitsmessung Estrich Bestand**
*** Bezugsbeschreibung
Feuchtigkeitsmessung von Estrichen im Bestand, über die
Prüfpflicht des Auftragnehmers hinaus (wiederholt
erforderliche
Prüfung zur Feststellung der Belegreife), mit der
CM-Methode,
inkl. genauem protokollieren der Messtellen und
Messergebnissen,
für eventuelle Rückfeuchtungserscheinungen durch
vorangegangene Ausbaugewerke.

Ausführung nur auf besondere Anordnung und in
Abstimmung
mit der örtlichen Bauüberwachung des AG
Die Messergebnisse sind der örtlichen Bauleitung des AG
vorzulegen

Untergrund: Zementestrich im Bestand
Fußbodenheizung: Nein
Menge: 2,000 St

**01.02.3 Feuchtigkeitsmessung neuer Dünnschichtestrich**
*** wie Position 01.02.2
von neu eingebauten Estrichen

Untergrund: Calciumsulfat-Fließestrich als 40mm dicker
Dünnschichtestrich, neu eingebaut
Fußbodenheizung: Nein
Menge: 2,000 St

**01.02.4 Bestätigungsprüfung Oberfläche (Tragf., Haftzugf.)**
Bestätigungsprüfung des Untergrundes zum Nachweis der
Haftzugfestigkeit und Oberflächengüte mit geeigneten
Prüfgeräten, inkl. Verkleben der Prüfstempel und
Ergebnisprotokoll, auf besondere Anordnung der örtl.
Bauleitung des AG.

Überprüfen und Dokumentation der Estrichstärke, der
Tragfähigkeit und Haftzugfestigkeit der vorbereiteten
Oberflächen.
Festlegung der zu prüfenden Flächen gemeinsam mit der
örtl. Bauleitung des AG.
Die Ergebnisse sind in einem Protokoll festzuhalten
und der örtl.
Bauleitung des AG vorzulegen.

Untergrund: Zementestrich/Calciumsulfatestrich
Menge: 30,000 St

**01.02.5 Überprüfung Bestandshöhen (raumweise)**
Raumweises Aufmaß und Überprüfung der Bestandhöhen auf
besondere Anordnung und gemeinsam mit der örtl.
Bauleitung
des AG inkl. Übergabe des Protokolls und der
Dokumentation.

Abrechnung: je Raum
Menge: 30,000 St

**01.02.6 Untergrund reinigen grobe Verschm.**
Untergrund von groben Verschmutzungen, wie Mörtel- und
Putzrückständen, geringem Bauschutt sowie
haftungsmindernden Rückständen etc. trocken besenrein
reinigen, Abfallstoffe entsorgen, inkl. Deponiegebühr
Alle Arbeiten haben staubfrei zu erfolgen -
Absaugvorrichtung ist zwingend vorgeschrieben

Ausführung, als Besondere Leistung nach VOB/C, nur nach
vorheriger Absprache mit der örtl. Bauleitung des AG
Menge: 440,000 m2

**01.02.7 Restkleber, Spachtelmassen abschleifen Bestandsestrich ZE**
Partielle Klebstoffreste, Altspachtel, etc. Stärke bis
3 mm, auf
Zementstrich im Bestand, nach Abriss von alten
elastischen
Bodenbelägen durch das Abbruchgewerk, vollflächig
abschleifen, Flächen bürsten, entstauben und absaugen,
als
Untergrundvorbereitung zum Auftrag neuer Grundierung
und
Bodenspachtelungen, inkl. Entsorgung des Schleifgutes
inkl.
Transport- und Entsorgungskosten sowie Deponiegebühr.

Alle Arbeiten haben staubfrei zu erfolgen.
Absaugvorrichtung ist zwingend vorgeschrieben.
Menge: 440,000 m2

**01.02.8 Riss/Fuge kraftschl.schließen+vernadeln, ZE**
Vorhandene Sollbruchstellen (Scheinfugen),
Tagesansatzfugen
und evtl. vorhandene Schwundrissen im Untergrund
aufweiten
und ca. alle 20 cm quer zur Fuge bzw. zum Riss bis 2/3
der
Estrichtiefe einschneiden, mit Industriestaubsauger
gründlich
absaugen und mit geeignetem Reaktionsgießharz
kraftschlüssig
unter Einlegen von Wellenverbindern schließen,
frisches Harz
an der Oberfläche mit Quarzsand (Körnung 0,7 bis 1,2
mm)
abstreuen.

Aufnehmen des nicht eingebundenen Quarzsands nach
vollständiger Durchreaktion des Harzes. Ausführung
komplett
inkl. Wiederherstellung der Oberfläche sowie aller
Nebenarbeiten nach Herstellervorschrift.

Anfallende Restmaterialien sind zu entfernen, inkl.
Abtransport
und fachgerechter Entsorgung.

Giscode: RE1

Untergrund: Zementestrich
Menge: 50,000 m

**01.02.9 Fugenverharzung, Haarrisse, Risse bis 1mm, Fließestrich**
*** Bezugsbeschreibung
Scheinfugen oder Rissen mit geeignetem Epoxidharz
kraftschlüssig schließen in CA-Estrichen und
streifenweisen
Estrichergänzungen, in verschiedenen Längen
Vorher Säubern der Fugen/Rissbereiche und mit einem
Industriestaubsauger reinigen/gründlich absaugen.

Risse sind vorab zu dokumentieren und der
Bauüberwachung
mitzuteilen.

Ausführung
Haarrisse bis 0,2 mm vergießen mit dünnflüssigem
Injektionsharz
Risse 0,2 bis 1,0 mm vergießen mit Epoxidharz; je nach
Rissbreite evtl. eine Teilmenge des Materials mit
gemahlenem
Anhydrit oder Gips abmagern und Riss mit dieser
Mischung
füllen.

Untergrund: Calciumsulfat-Estrich
Rissbreite bis 1,0 mm
Menge: 20,000 m

**01.02.10 Fugenverharzung, Haarrisse, Risse >1mm bis 5mm, Fließestrich**
*** wie Position 01.02.9
Ausführung
Risse 1,0 bis 5,0 mm wie Risse bis 1,0 mm; Abmagerung
jedoch je nach Rissbreite 1:2 möglich (Verhältnis Harz:
Magerungsmaterial).

Untergrund: Calciumsulfat-Estrich
Rissbreite: >1,0 mm bis 5,0 mm
Menge: 6,000 m

**01.02.11 Aussparung schließen 500 bis 1500cm3**
Punktuelle Aussparungen und Vertiefungen im
Bestandsestrich,
in unterschiedlichen Größe, mit schnell abbindendem
Epoxidharzmörtel schließen, Oberflächen abgleichen,
einschl.
Vorreinigung der Untergründe sowie erforderlicher.
Grundierung,
Festigkeit: analog C 35-F5
Einzelvolumen über 500 bis 1500 cm3.
Abrechnung in Liter = dm3

Einbauort: Beschädigungen nach Abbrucharbeiten
Menge: 100,000 dm3

**01.02.12 Voranstrich auftragen EP-Grundierung, Epoxidharzestrichergänzungen**
Voranstrich auftragen, auf Boden,
Untergrund: Kunstharz-/Epoxidharzestrich,
in 2 Arbeitsgängen, mit Epoxidharz-Grundierung,
emissionsarm,
Fläche mit Quarzsand abstreuen;
Ausführung auf streifenförmig ergänztem/
angearbeiteten Estrich (Kleinmenge)
Streifenbreite: bis 50 mm
Menge: 20,000 m2

**01.02.13 Bestandsestrich ZE grundieren**
Gereinigten Bestandsestrich mit einer Grundierung
als Haftbrücke, für nachfolgende Spachtelung, gemäß
Herstellerangaben, vorstreichen, inkl. eventuell
erforderlichen
Abklebearbeiten an Türen etc..
Menge: 440,000 m2

**01.02.14 Fehlstellen im Bestandsestrich ausspachteln, bis 0,1m2**
Löcher und Fehlstellen im Estrich mit geeigneter
standfester Spachtelmasse schließen.
Tiefe bis 1,50 cm
Einzelgröße: bis ca. 0,10 m2
Menge: 20,000 St

**01.02.15 Fehlstellen im Bestandsestrich ausspachteln, bis 0,5m2**
Löcher und Fehlstellen im Estrich mit geeigneter
standfester Spachtelmasse schließen.
Tiefe bis 1,50 cm
Einzelgröße: über 0,10 bis 0,50 m2
Menge: 20,000 St

**01.02.16 Fehlstellen im Bestandsestrich ausspachteln bis 1,0m2**
Löcher und Fehlstellen im Estrich mit geeigneter
standfester Spachtelmasse schließen.
Tiefe bis 1,50cm
Einzelgröße: über 0,50 bis 1,00 m2
Menge: 20,000 St

**01.02.17 Fehlstellen im Bestandsestrich ausspachteln bis 2,5m2**
Löcher und Fehlstellen im Estrich mit geeigneter
standfester Spachtelmasse schließen.
Tiefe bis 1,50cm
Einzelgröße: über 1,00 bis 2,50 m2
Menge: 20,000 St

**01.02.18 Verspachtelung streifenförmige Fehlstellen**
Fehlstellen in Bodenspachtelungen (Streifen), auf
Estrichen,
nach Abbruch/Rückbau von Trockenbauwänden, vorab mit
geeigneter Spachtelmasse bzw. standfester Masse
ausspachteln und an vorhandenen Bodenspachtelung
angleichen, inkl. erforderlicher Vorgrundierung der
Zementestrichflächen
Breite: i.M. 150 mm
Spachteldicke: i.M. 3 mm
Menge: 200,000 m

**01.02.19 Untergrund Spachteln, vollflächig, 2-3mm, Bestandsestrich**
Vollflächiges Spachteln des Untergrundes aus
grundiertem
Bestandsestrich, mit einer stuhl- und
bettenrollengeeigneten,
zementären, selbstverlaufenden, entsprechend RAL-UZ113
(Blauer Engel) oder gleichwertig emissionsarmen und
caseinfreien Spachtelmasse, gemäß Herstellerangaben,
für
Bodenbelagarbeiten, zur Aufnahme von PVC-Bodenbelag
Klasse >/=33, 43, DIN EN ISO 10874 (gewerblicher
Bereich,
starke Beanspruchung), Festigkeit nach EN 13813 mind.
CT-C30-F6, Schichtdicke 2 bis 3 mm, Entlüften der
frisch
eingebrachten Spachtelschicht mit einer Stachelwalze
zur
Erzielung einer optimalen Oberfläche, Zwischenschliff
der
gespachtelten Flächen mit einer geeigneten
Einscheibenmaschine, danach gründliches Reinigen mit
einem
geeigneten Industriestaubsauger mit erhöhter
Anforderung an
Ebenheit n. DIN 18202, Tab 3, Zeile 4, alle Arbeiten
haben
staubfrei zu erfolgen -
Absaugvorrichtung ist zwingend vorgeschrieben
Menge: 440,000 m2

**01.02.20 Zulage für die Spachtelung unter Türanlagen**
Zulage für die Spachtelung unter Türanlagen,
rechtwinklig zur Türzarge und
waagerecht abgezogen, ohne Schrumpfung der Fläche,
völlig plan verlaufen im
Schwenkbereich der Türflügel.
Hierbei sind über die DIN 18202 hinaus geforderte
Grenzwerte für die Winkel- und
Ebenheitstoleranzen einzuhalten.

Erhöhter Genauigkeit oberhalb DIN 18202 Tab. 3 Zeile 4

Zulässige Toleranz:
im Türdurchgang auf 1 m Türbreite: 1,5 mm Winkel- und
Ebenheitstoleranz
im Türdurchgang auf über 1 m bis 1,51 m Türbreite: 2,0
mm Winkel- und
Ebenheitstoleranz
Höhentoleranz zwischen den aneinandergrenzenden
Estrichflächen (unter
Berücksichtigung eventuell wechselnder Bodenbeläge)
von max. 1,0 mm

Abrechnung nach Türblattseite (Aufschlagseite und
-genseite)
Menge: 64,000 St

**01.02.21 Spachtelung höhengleich anpassen.**
Höhegleiches Anpassen von Spachtelungen wie zu vor
beschrieben an Anschlagschienen, Trennschienen,
Dehnfugenprofilen etc.
Menge: 80,000 m

**01.02.22 Anspachteln Übergänge**
Übergänge bis 10 mm, gestreckt bis 20 mm, ausgleichen
mit
einer zementären, standfesten, entspr. RAL-UZ 113
(Blauer
Engel) oder gleichwertig, emissionsarmen und
caseinfreien
Spachtelmasse, sowie nachfolgendes Vorstreichen zur
Erzielung der Haftung nachfolgender Spachtelschichten
mit einer lösemittelfreien, entspr. RAL-UZ 113
(Blauer Engel) oder gleichwertig emissionsarmen
Dispersions-Spezial-Grundierung,
Menge: 5,000 m2

**01.02.23 Nachschneiden Bestandsbelag**
Verklebten elastische Bodenbeläge, aus Vinyl, PVC,
Kautschuk
etc., Dicke bis 3 mm, in Übergangsbereichen zu neu
verlegten
Bodenbelägen (Türen, Flure etc.) geradlinig
beschneiden und
anarbeiten, einschl. Nachverklebung der Kanten.
Menge: 20,000 m

**01.02.24 Randdämmstreifen entfernen**
Flächenbündiges Entfernen von vorhandenen
Estrichranddämmstreifens nach Erhärtung der
Spachtelung,
einschl. Entsorgung,
Randdämmstreifen aus PE oder Mineralwolle.
Menge: 316,000 m

**01.02.25 Randdämmstreifen entfernen, PE/MW, Estrichergänzungen**
Flächenbündiges Entfernen von vorhandenen
Estrichranddämmstreifens nach Erhärtung der
Spachtelung,
einschl. Entsorgung, Randdämmstreifen aus PE oder
Mineralwolle in Bereichen der Estrichergänzungen
Menge: 6,000 m

#### Titel 01.03 Bodenbeläge, BA 1

*Hinweis*
Abgerechnet wird die belegte Fläche, also bei
wannenförmiger
Verlegung das lichte Raummaß zuzüglich Sockelhöhen.
Das zum Ausgleichen von Toleranzen erforderliche
größere
Schnittmaß ist einzukalkulieren und wird nicht
gesondert
vergütet.
Die Ausführung in Kleinflächen sind mit den
nachfolgenden EP
abgegolten.

Das Erstellung und das Verschweißen von Sockeln wird in
gesonderter Position abgerechnet.

*Hinweis*
Nachfolgend genannte Bodenbeläge sind werkseitig mit
einer
Oberflächenvergütung ausgerüstet. Bei Einhaltung der
Pflegeempfehlung wird eine zusätzliche Einpflege/
Beschichtung über die gesamte Lebensdauer des
Bodenbelages nicht notwendig. Der Belag ist
trockenpolierbar.

Anforderungen an die Oberflächenvergütung:
Schutz des Belages über die gesamte Lebensdauer
Kosteneinsparungen bei Reinigung und Pflege durch
Entfall
der Grundreinigung sowie Einpflege und der
Erleichterung
der Unterhaltsreinigung
Beständig gegenüber nicht färbenden, alkoholhaltigen
Handdesinfektionsmitteln
Sehr hohe Fleckbeständigkeit
renovierbar
Entlastung der Umwelt durch geringeren Verbrauch von
Wasser und Reinigungschemikalien
Beständigkeit gegen Flächendesinfektionsmittel nach VAH
Liste (Verbund für Angewandte Hygiene e. V.) und RKI
Liste
(Robert Koch Institut)
Erfüllt die Anforderungen an Sicherheitsstufe 2 /
Schutzstufe
2 gemäß GenTSV/BioStoffV

**01.03.1 PVC-R9 braun ableitfähig, Bahnen, homogen 2,0 mm, Patientenzimmer**
Homogener einschichtiger PVC-Bodenbelag, nach EN 649,
ISO
10581, ohne Träger, mit CE-Kennzeichnung, als
Bahnenware,
elektrostatisch ableitfähig ausgerüstet
Bindemittelgehalt Typ II,
phtalatfrei, Emissionsverhalten < 10 µg/m³ TVOC nach 28
Tagen gemäß EN 16000-6, besonders emissionsarmer
Bodenbelag gemäß Indoor Air Comfort GOLD- und
FloorScore-Zertifizierung, M1, frei von Schwermetallen
und
Formaldehyd, REACH-konform laut Verordnung der
Europäischen Union, vollständig recycelbar, mit
werkseitiger
Oberflächenvergütung/-beschichtung für geringen
Reinigungs-
und Pflegeaufwand,
liefern und gemäß den jeweiligen Verlegeempfehlungen
der
Herstellerfirma und dem Stand der Technik sowie gemäß
DIN
18365 verlegen und verkleben.

Kriterien Belag:
Einstufung: ISO 10874: Klasse 34
Bindemittelgehalt ISO 10581: Typ II
Dicke ISO 24346: 2,0 mm
Flächengewicht ISO 23997: 3.100 g/m2
Resteindruck ISO 24343-1: ca. 0,02 mm
Stuhlrolleneignung DIN EN 12529: Typ W
Trittschallschutzverbesserungsmaß
EN ISO 140-8/717-2: + 4 dB
Brandverhalten  EN 13501-1 Klasse Bfl - s1
Rutschsicherheit DIN 51130 - BGR 181 - R 9
antistatisch, Aufladungsspannung im Begehversuch DIN EN
1815 max. 2 kV,
elektrischer Widerstand EN 1081 106 = Rt = 108 ?
Lichtechtheit EN ISO 105 - B02: =  Stufe 7
Dekontaminierbarkeit ISO 8690, sehr gut,
Chemikalienbeständigkeit EN ISO 26987 sehr gut
Antibakterielle Aktivität (E.coli - S.aureus - MRSA)
ISO 22196: > 99% Wachstumshemmend
Antivirale Aktivität ((Humanes Coronavirus 229E)
ISO 21702: 99,7% nach 2 h; 99,9% nach 5 h
Recyclinganteil: ca. 25 %

Design: mit Chipoptik, in mehrfarbiger Ton-in-Ton
Abstufung
zum Grundfarbton, richtungsfrei, mit matter Oberfläche

Farbton nach NCS-Farbcode: 7010-Y50R
geforderter Lichtreflexionswert: 11.4

Einbauort: Patientenzimmer

Leitfabrikat: Gerflor Mipolam EL7, 4144 Havana Brown
  oder gleichwertiger Art
Angeb. Fabrikat/System/Hersteller, Belag:

'...................................'
(vom Bieter anzugeben)

Klebstoff, Hersteller/Typ
geeigneter Dispersionsklebstoff nach Herstellerangabe
Angeb. Fabrikat/System/Hersteller, Klebstoff:

'...................................'
Menge: 135,000 m2

**01.03.2 PVC-R9 braun, Bahnen, homogen 2,0 mm, Flur F15u.F13B/Büro/Lager/Werkstatt/Pflegestützpunkt/AR rein**
Homogener einschichtiger PVC-Bodenbelag, nach EN 649,
ISO
10581, ohne Träger, mit CE-Kennzeichnung, als
Bahnenware,
Bindemittelgehalt Typ I, phtalatfrei,
Emissionsverhalten < 10
µg/m³ TVOC nach 28 Tagen gemäß EN 16000-6, besonders
emissionsarmer Bodenbelag gemäß Indoor Air Comfort
GOLD-
und FloorScore-Zertifizierung, M1, frei von
Schwermetallen und
Formaldehyd, REACH-konform laut Verordnung der
Europäischen Union, vollständig recycelbar, mit
werkseitiger
Oberflächenvergütung/-beschichtung für geringen
Reinigungs-
und Pflegeaufwand,
liefern und gemäß den jeweiligen Verlegeempfehlungen
der
Herstellerfirma und dem Stand der Technik sowie gemäß
DIN
18365 verlegen und ,verkleben

Kriterien Belag:
Einstufung ISO 10874: Klasse 34
Bindemittelgehalt ISO 10581: Typ I
Dicke ISO 24346: 2,0 mm
Flächengewicht ISO 23997: 2.800 g/m2
Resteindruck ISO 24343-1: ca. 0,02 mm
Stuhlrolleneignung DIN EN 12529: Typ W
Trittschallschutzverbesserungsmaß
EN ISO 140-8/717-2: + 5 dB
Brandverhalten EN 13501-1 Klasse Bfl - s1
Rutschsicherheit DIN 51130 - BGR 181 - R 9
antistatisch, Aufladungsspannung im Begehversuch DIN EN
1815: max. 2 kV,
Lichtechtheit EN ISO 105 - B02: =  Stufe 7
Dekontaminierbarkeit ISO 8690, sehr gut,
Chemikalienbeständigkeit EN ISO 26987 sehr gut
Wasserdicht gemäß EN 13553 Anhang A
Antibakterielle Aktivität (E.coli - S.aureus - MRSA)
ISO 22196: > 99% Wachstumshemmend
Antivirale Aktivität ((Humanes Coronavirus 229E)
ISO 21702: 99,7% nach 2 h; 99,9% nach 5 h
Recyclinganteil: ca. 25 %

Design: mit Chipoptik, in mehrfarbiger Ton-in-Ton
Abstufung
zum Grundfarbton, richtungsfrei, mit matter Oberfläche

Farbton nach NCS-Farbcode: 7010-Y50R
geforderter Lichtreflexionswert: 11.4

Einbauort: Flure, Büro, Lager

Leitfabrikat: Gerflor Mipolam Affinity, 4444 Havana
Brown
  oder gleichwertiger Art
Angeb. Fabrikat/System/Hersteller, Belag:

'...................................'
(vom Bieter anzugeben)

Klebstoff, Hersteller/Typ
geeigneter Dispersionsklebstoff nach Herstellerangabe
Angeb. Fabrikat/System/Hersteller, Klebstoff:

'...................................'
Menge: 175,000 m2

**01.03.3 PVC-R10 grau, Bahnen, homogen 2,0 mm, Schleuse/Entsorg/Teeküche**
*** Bezugsbeschreibung
Homogener einschichtiger PVC-Bodenbelag, nach EN 649,
ISO
10581, ohne Träger, mit CE-Kennzeichnung, als
Bahnenware,
Bindemittelgehalt Typ I, phtalatfrei,
Emissionsverhalten < 10
µg/m³ TVOC nach 28 Tagen gemäß EN 16000-6, besonders
emissionsarmer Bodenbelag gemäß Indoor Air Comfort
GOLD-
und FloorScore-Zertifizierung, M1, frei von
Schwermetallen und
Formaldehyd, REACH-konform laut Verordnung der
Europäischen Union, vollständig recycelbar, mit
werkseitiger
Oberflächenvergütung/-beschichtung für geringen
Reinigungs-
und Pflegeaufwand,
liefern und gemäß den jeweiligen Verlegeempfehlungen
der
Herstellerfirma und dem Stand der Technik sowie gemäß
DIN
18365 verlegen und verkleben

Kriterien Belag:
Einstufung: ISO 10874: Klasse 34
Bindemittelgehalt ISO 10581: Typ I
Dicke ISO 24346: 2,0 mm
Flächengewicht ISO 23997: 2.800 g/m2
Resteindruck ISO 24343-1: ca. 0,02 mm
Stuhlrolleneignung DIN EN 12529: Typ W
Trittschallschutzverbesserungsmaß
EN ISO 140-8/717-2: + 5 dB
Brandverhalten  EN 13501-1 Klasse Bfl - s1
Rutschsicherheit DIN 51130 - BGR 181 - R 10
antistatisch, Aufladungsspannung im Begehversuch DIN EN
1815: max. 2 kV,
Lichtechtheit EN ISO 105 - B02: =  Stufe 7
Dekontaminierbarkeit ISO 8690, sehr gut,
Chemikalienbeständigkeit EN ISO 26987 sehr gut
Wasserdicht gemäß EN 13553 Anhang A
Antibakterielle Aktivität (E.coli - S.aureus - MRSA)
ISO 22196: > 99% Wachstumshemmend
Antivirale Aktivität ((Humanes Coronavirus 229E)
ISO 21702: 99,7% nach 2 h; 99,9% nach 5 h
Recyclinganteil: ca. 25 %

Design: mit Chipoptik, in mehrfarbiger Ton-in-Ton
Abstufung
zum Grundfarbton, richtungsfrei, mit matter Oberfläche

Farbton nach NCS-Farbcode: 2500-N
geforderter Lichtreflexionswert: 47.7

Einbauort: Schleuse, Entsorgung, Teeküche

Leitfabrikat: Gerflor Mipolam Affinity, 4412 Tundra
  oder gleichwertiger Art
Angeb. Fabrikat/System/Hersteller, Belag:

'...................................'
(vom Bieter anzugeben)

Klebstoff, Hersteller/Typ
geeigneter Dispersionsklebstoff nach Herstellerangabe
Angeb. Fabrikat/System/Hersteller, Klebstoff:

'...................................'
Menge: 59,000 m2

**01.03.4 PVC-R9 grau, Bahnen, homogen 2,0 mm, Bereich/Schleuse (Labor)/Laser/FlurF15A**
*** wie Position 01.03.3
Rutschsicherheit DIN 51130 - BGR 181 - R 9

Einbauort: Bereich Labor/Laser, Flur vor Labor
Menge: 48,000 m2

**01.03.5 Zulage Leitfähigkeit, Verlegung Cu-Bänder stirnseitig, Patientenzimmer**
Zulage für die Herstellung der Leitfähigkeit des
Bodenbelages.

In die Leistung einzurechnen sind alle Maßnahmen, die
zur
Funktion der Leitfähigkeit des Bodenbelages gemäß
Verleganweisung des Herstellers notwendig sind
(Kupferbänder- und -fahnen, leitfähiger Kleber,
spezieller
Zahnspachtel etc.)
Ausführung mit Gewährleistung der elektrischen
Eigenschaften
während der gesamten Nutzungsdauer.

Der Anschluss der Kupferfahnen an den
Potentialausgleich
erfolgt durch einen Elektroinstallateur bauseits an
eine PA
Anschlussdose.
Vom Auftragnehmer ist zwingend der Montagepunkt er PA
Anschlussdose vorzugeben!

Die Ableitfähigkeit des Bodenbelages ist mit
Messprotokollen
dem AG nachzuweisen (Abrechnung siehe gesonderte
Position).

Ausführung:
flächenleitfähiges Ableitsystem des Belages,
Kupferband mit
einseitig aufgetragenem leitfähigem Kleber an einer
Stirnseite
aller Belagsbahnen, in einem Wandabstand von
mindestens 20
cm, Bahnenlängen über 10 lfm erhalten an beiden Enden
eine leitfähige Verklebung mit Kupferbandverbindung
für den Potenzialanschluss.
Menge: 135,000 m2

**01.03.6 Fußbodenmessungen elektrostat.Ableitf. (raumweise), Patientenzimmer**
Nach der leitfähigen Verlegung des Bodenbelages sind
die
Ableitwerte zu überprüfen und in einer Dokumentation
(Messprotokoll) nachzuweisen:
Fußbodenmessungen mit genormten Messverfahren
hinsichtlich der Einhaltung der elektrostatischen
Ableitfähigkeit
des fertigen Bodenbelages und der Standortisolierung in
sensiblen Bereichen (z.B. medizinisch genutzten Räumen)
durch einen vom AN zu beauftragenden Sachverständigen,
inkl.
genauen Protokollierens der Messstellen und
Messergebnisse
(mind. 2 Messstellen pro Raum).
Die Messergebnisse sind der Bauleitung vorzulegen.

Bei nicht Erreichen der geforderten Kennwerte hat der
AN auf eigne Kosten alle notwendigen Maßnahmen zur
Korrektur zu treffen.

Abrechnung erfolgt je zugewiesenem Raum
Menge: 10,000 St

**01.03.7 Vorgefertigter Hohlkehlsockel, elastisch. Verstärkung, PVC-R9 braun ableitfähig**
*** Bezugsbeschreibung
Maschinell vorgefertigte Hohlkehlsockel mit elastischer
Hohlkehlverstärkung aus vorgenannten Belägen
liegende Schenkelbreite/Sockelhöhe: 100 x 100 mm
Radius: 12  15 mm,
herstellen und mit geeignetem Kontakt-/Trockenkleber
auf
festen, staubfreien Untergrund dauerhaft an Wand und
Boden
vollflächig verkleben, Stoßfugen der Sockel mit
silikonfreier
Dichtmasse farblich passend verfugen.

Fugen zum Belag thermisch verschweißen in gesonderter
Position.

passend zu PVC-R9 braun ableitfähig
Menge: 115,000 m

**01.03.8 Vorgefertigter Hohlkehlsockel, elastische Hohlkehlenverst., PVC-R9 braun**
*** wie Position 01.03.7
passend zu PVC-R9 braun
Menge: 192,000 m

**01.03.9 Vorgefertigter Hohlkehlsockel, elastische Hohlkehlenverst., PVC-R10 grau**
*** wie Position 01.03.7
passend zu PVC-R10 grau
Menge: 81,000 m

**01.03.10 Vorgefertigter Hohlkehlsockel, elastische Hohlkehlenverst., PVC-R9 grau**
*** wie Position 01.03.7
passend zu PVC-R9 grau
Menge: 56,000 m

**01.03.11 Zulage für vorgefertigte Außenecken**
*** Bezugsbeschreibung
Zulage für Außenecken aller Winkelgrade
vorgefertigte Ecken aus o.g. Hohlkehlprofil, 100 x 100
mm
sauber auf Gehrung geschnitten, mit elastischer
rückseitiger
Eckverstärkung an Boden und Wand, w.o. dauerhaft
vollflächig
verkleben
Menge: 33,000 St

**01.03.12 Zulage für vorgefertigte Innenecken**
*** wie Position 01.03.11
für vorgefertigte Innenecke
Menge: 116,000 St

**01.03.13 Bodenbelag anarbeiten, Stützen**
Bodenbelag anarbeiten an Stützenvorsprünge, 2- bis
4-seitig
Menge: 6,000 St

**01.03.14 Bodenbelag anarbeiten, Dehnungsfugenprofil**
Anarbeiten Bodenbelag beidseitig an
Dehnungsfugenprofil für
elastischen Bodenbelag, über Estrichfugen, aus
Aluminium mit
Einlage
Profilhöhe über Estrich: bis 5 mm,
mit Spachtelmasse ausgleichen, Bodenbelag beidseitig
sauber
und geradlinig anarbeiten
Menge: 2,500 m

**01.03.15 PVC-braun, Bahnen, Fugen verschweißen, 4,0 mm**
*** Bezugsbeschreibung
Homogenen PVC-Fußbodenbelag in Bahnen mit
belagskonformer PVC-Schweißschnur thermisch
verschweißen,
Farbton dem Bodenbelag angepasst, einschl. aller
Fräsarbeiten
und Abstoßen der Schweißschnur
Bodenbelag: PVC-Belag, braun
Ausführung: multicolor; Fräsblattbreite 3,3 mm,
Frästiefe 3/4 der
Belagsdicke
Durchmesser Schweißschnur: 4,0 mm
Farbton: ähnlich NCS-Farbcode 7010-Y50R

Angeb. Fabrikat/System/Hersteller Schweißschnur:

'...................................'
Menge: 455,000 m

**01.03.16 PVC-grau, Bahnen, Fugen verschweißen, 4,0 mm**
*** wie Position 01.03.15
Bodenbelag: PVC-Belag, grau
Farbton: ähnlich NCS-Farbcode 2500-N
Menge: 174,000 m

**01.03.17 Dehnfugenprofil für hohe Belastungen ca. 500 kg, Detail BO 02/04**
Dehnfugenprofil Spezial für hohe Belastungen
Bewegungsfugenprofil Alu liefern und hinsichtlich
Gesamthöhe
passend zum o.a. Bodenbelag fachgerecht in einem
Epoxidharzmörtelbett einbauen, inkl. Verfüllung mit
Epoxidharzmörtel und Abgleich mit der Calciumsulfat-
Estrichoberfläche in Türbereichen mit Schalltrennfuge

Anforderungen:
silikonfrei
jede RAL-Farbe je nach Belag wählbar,
Oberfläche transparent polymervergütet
Druckfestigkeit Profil > 5000 N
Zugfestigkeit Dehnkörper >= 20 kg bei 5,5 mm Dehnung
Stauchung Dehnkörper >= 3,5 mm bei 60 kg

Fugenbreite: max. 20 mm
Fugenbewegung: 6 mm (+3 / -3 mm)
Aufbauhöhe 2,2 mm
für Bodenbelag: 2,0 mm
für Gesamthöhe (mit Spachtelung): 5,0 mm

Leitfabrikat: PRO-FIL DFP Spezial oder gleichwertiger
Art

Angeb. Fabrikat/System/Hersteller Dehnfugenprofil:

'...................................'

Haftflächen im Dehnbereich vorbereiten, elastischen
Dehnbereich mit 1-komponetiger elastischen
Klebefugenmasse
auf Basis MS Polymer auffüllen, abziehen, glätten und
mit einer
PU Versiegelung bestreichen

Anforderungen Fugenmasse:
begeh- und befahrbar, rollstuhlfest
alterungsbeständig
extrem reißfest und dehnbar
frei von Isocyanat und Lösemittel
pilzhemmend
emissionsarm A+
für Fußbodenbeläge aller Art (z.B. Linoleum, Kautschuk,
PVC) im Innenbereich
lösemittelfrei, silikonfrei und überstreichbar
sehr widerstandsfähige Oberfläche
extreme Beständigkeit gegen Putz- und
Desinfektionsmittel
für den Einsatz in Krankenhäuser, OP-Räumen
farblich passend zu vorgenannten PVC-Belägen, Farbton:
nach Bemusterung durch AG

Leitfabrikat: pro-fil.flex oder gleichwertiger Art

Angeb. Fabrikat/System/Hersteller Fugenmasse:

'...................................'

Ausführung: nach Detail: BO 02 bzw. BO 04
  Dehnfuge ohne Belastung unter Drehflügel-Tür
  Dehnfuge mit Belastung unter Schiebetür
Menge: 12,000 m

**01.03.18 Dehnfugenprofil, Detail BO 03**
Dehnfugenprofil liefern und Montage des
Dehnfugenprofils aus
Aluminium in einer passenden Aufbauhöhe zur
Belagsstärke,
fachgerecht in einem Epoxidharzmörtelbett einbauen,
inkl.
Verfüllung mit Epoxidharzmörtel und Abgleich mit der
Calciumsulfat-Estrichoberfläche in Türbereichen mit
Schalltrennfuge,

Fugenbreite: max. 20 mm
Fugenbewegung: 3 mm (+1,5 / -1,5 mm)
Aufbauhöhe 2,2 mm
für Bodenbelag: 2,00 mm
für Gesamthöhe (mit Spachtelung): 5,00 mm

Elastischer Dehnbereich aus silikonfreiem, UV- und
alterungsbeständigem MS-Polymer (Isocyanat-
und Lösemittelfrei) mit einer Shore-A Härte von 50-65
Grad,
farblich passend zum Bodenbelag hergestellt und
Oberfläche
werkseitig mit PU vergütet.

Leitfabrikat: PRO-FIL DFP oder gleichwertiger Art

Angeb. Fabrikat/System/Hersteller:

'...................................'

Ausführung: nach Detail: BO 03
  Dehnfuge mit Belastung unter Drehflügel-Tür
  Dehnfuge ohne Belastung unter Schiebetür
Menge: 5,000 m

**01.03.19 Sichtbares Anarbeiten Bodenbelag gerade**
Passgenaues Anarbeiten der PVC-Bodenbeläge
an angrenzende Bauteile, wie Fugenprofile,
Fassadenelemente,
Anschlussschienen, Türzargen, Einbaumöbel,
Geräterahmen und andere Bodenbeläge,
als dauerhaft sichtbarer gerader
Belagsabschluß (ohne Sockelleiste)
Menge: 65,000 m

**01.03.20 Elastische Verfugung 1-K-Fugenmasse**
Elastischer Fugenverschluss in Innenräumen,
wasserdicht, zwischen PVC-Bodenbelag und angrenzenden
Türzargen, Trennschienen etc., inklusive Vorreinigung
der
Fuge,
Fugenbreite: bis 4 mm
Farbton: nach Bemusterung durch AG
mit 1-komponetiger elastischen Klebefugenmasse auf
Basis MS
Polymer auffüllen, abziehen, glätten und mit einer PU
Versiegelung bestreichen

Anforderungen Fugenmasse:
begeh- und befahrbar, rollstuhlfest
alterungsbeständig
extrem reißfest und dehnbar
frei von Isocyanat und Lösemittel
pilzhemmend
emissionsarm A+
für Fußbodenbeläge aller Art (z.B. Linoleum, Kautschuk,
PVC) im Innenbereich
lösemittelfrei, silikonfrei und überstreichbar
sehr widerstandsfähige Oberfläche
extreme Beständigkeit gegen Putz- und
Desinfektionsmittel
für den Einsatz in Krankenhäuser, OP-Räumen
farblich passend zu vorgenannten PVC-Belägen

Leitfabrikat: pro-fil.flex oder gleichwertiger Art

Angeb. Fabrikat/System/Hersteller Fugenmasse:

'...................................'
Menge: 76,000 m

**01.03.21 Abschlussprofil**
Abschlussprofil für PVC-Bodenbelag, zweischenklig mit
Aufkantung, aus nichtrostendem Stahl, Profilhöhe für
Bodenbelag bis 2,00 mm, in Spachtelmasse einarbeiten
und
Bodenbelag einseitig anschließen,
zusätzliche befestigen mit Dübeln und Schrauben in
Einzellängen von 2,0 - 3,0 m,
Untergrund: Calciumsulfat-Estrich
Menge: 10,000 m

**01.03.22 Abdeckung Bodenbeläge**
Schutzabdeckung gegen mechanische Beschädigungen,
Verschmutzungen sowie Staub aller Art liefern und
auf vor genannte Bodenflächen verlegen;
inkl. staubdichtes Verkleben der Stöße und Randbereiche mit geeignetem dauerhaftem Klebeband
sowie Vorhaltung bis zur Übergabe

Verwendung von Klebebändern, welche keine
Klebstoffrückstände oder Beeinträchtigungen
auf der Oberfläche des Nutzbelages hinterlassen.
Es darf kein Schmutz unter die Abdeckung gelangen.

Material: Schutzabdeckung mit Verbundkarton
(Tetrapack-Karton) mit Folienbeschichtung aus
formstabilen festen Schutzkarton

Rückbau und Entsorgung durch AN Baureinigung
Menge: 369,000 m2

#### Titel 01.04 Dokumentation, BA 1

**01.04.1 Bestandsunterlagen/Übergabedokumentationen**
Zusammenstellung und Übergabe der
Bestandsunterlagen/Übergabedokumentationen gemäß VOB
Teil C und Weitere für:  DIN 18355 -
Bodenbelagsarbeiten

Fachunternehmererklärung
Verlegepläne sofern erstellt 1-fach Papier, 1-fach
kopierfähig
auf Datenträger (dwg, dxf)
Materiallisten/Herstellerunterlagen/Zulassungen
(Rutschklassen, chemische Belastbarkeit)
Pflegehinweise

Die vorstehenden Unterlagen sind als Bestandteil der
Gesamtleistung spätestens zur Abnahme der Leistung
zweifach
im A4 Ordner oder Schnellhefter einzureichen.
Die aufgeführten Unterlagen bzw. Mengenangaben gelten
je
Ausfertigung.
Die Abnahme kann von der Übergabe abhängig gemacht
werden!
Menge: 1,000 psch

#### Titel 01.05 Stundenlohnarbeiten, BA 1

**Ausführungsbeschreibung 0001 Stundenlohnarbeiten**
*Stundenlohnarbeiten*
Stundenlöhne enthalten die Zulagen für Feiertags- ,
Samstags- und Sonntagsarbeit sowie für Überstunden.
Mit den Stundenlöhnen sind im Weiteren Fahrkosten,
Aufwendungen für Verpflegung, Übernachtung sowie
Kleinmaterialien, Einsatz von Kleinmaschinen sowie
Verbrauchsmaterialien und dgl. abgegolten.
Ein Anspruch auf Ableistung der nachstehend
genannten Stunden besteht generell nicht.
Ein Vergütungsanspruch für Zeitaufwendungen
entsteht nur, wenn die voraussichtlich benötigten
Aufwendungen vor Arbeitsausführung von der
örtlichen Bauleitung des AG bestätigt/ beauftragt
wurden.
Für einfache Tätigkeiten, wie Transport, Reinigung
Stemm- & Abbrucharbeiten etc., gelangen grundsätzlich
nur die Stundensätze für Bauhelfer zur Abrechnung.
Die vom AN angegebenen Stundensätze werden als
Grundlage wechselseitiger Zeitaufwandsverrechnung
zwischen AN und AG herangezogen.

**01.05.1 Stundenlohnarbeiten Facharbeiter**
Regiearbeiten auf ausdrücklichen Anordnung
und Genehmigung durch die Bauleitung;
Für Arbeiten, welche nicht in den Positionen
erfasst sind und gegen Nachweis zur Ausführung
kommen

Facharbeiter/Geselle
Menge: 8,000 h

**01.05.2 Stundenlohnarbeiten Helfer**
Regiearbeiten auf ausdrücklichen Anordnung
und Genehmigung durch die Bauleitung;
Für Arbeiten, welche nicht in den Positionen
erfasst sind und gegen Nachweis zur Ausführung
kommen

Helfer/Azubi
Menge: 8,000 h

**01.05.3 Arbeitsunterbrechungen auf Anordnung des AG, Facharbeiter / Geselle**
Arbeitsunterbrechung auf ausdrückliche Anforderung
durch den
Bauherren oder dessen Bauüberwachung, Wartezeit,

Facharbeiter / Geselle
Menge: 10,000 h

**01.05.4 Arbeitsunterbrechungen auf Anordnung des AG, Helfer/ Azubi**
Arbeitsunterbrechung auf ausdrückliche Anforderung
durch den
Bauherren oder dessen Bauüberwachung, Wartezeit,

Helfer/ Azubi
Menge: 10,000 h

**01.05.5 Zusätzliche An- und Abfahrt wegen Arbeitsunterbrechung**
Zusätzliche An- und Abfahrt wegen Arbeitsunterbrechung,
auf ausdrückliche Anforderung durch den Bauherren
Menge: 2,000 St

### Los 02 Bauabschnitt 2

*Hinweis*
Die Ausführung des Bauabschnitts 2 erfolgt zeitlich
versetzt zum Bauabschnitt 1. Der Auftraggeber behält
sich
vor, den Bauabschnitt 2 nicht ausführen zu lassen.
Einen
Anspruch auf entfallenen Gewinn etc.
(Ausgleichsberechnung) kann der Auftragnehmer somit
nicht daraus ableiten.

#### Titel 02.01 Baustelleneinrichtung, BA 2

**02.01.1 Baustelleneinrichtung, Bodenbelagsarbeiten**
Baustelle für sämtliche, in der Leistungsbeschreibung
aufgeführten Arbeiten einrichten, für die Dauer der
Vertragsleistungen vorhalten und nach Beendigung aller
Arbeiten wieder räumen.

Im Pauschalpreis enthalten sind u.a. folgende
Leistungen:
- An- und Abtransport, Auf- und Abbau aller
erforderlichen
Geräte, Maschinen,  Hebezeuge, Transportfahrzeuge usw.,
einschl. erforderlichen Betriebsstoffe
- Lager-/Material-Container, innerhalb der
BE-Einrichtungsfläche gemäß BE-Plan, soweit für den AN
 über
die bereitgestellten Container gem. BE-Plan
erforderlich
- Mannschafts-Container (Aufenthalts-Container)
innerhalb der
BE-Einrichtungsfläche gemäß BE-Plan, soweit für den AN
über
die bereitgestellten Container gem. BE-Plan
erforderlich
- alle An- und Abfahrtskosten für Montage und Abnahme
sowie
technische Sachverständigenabnahme soweit erforderlich.

Die Baustelleneinrichtungsflächen und
Materiallagerflächen
werden dem AN, nach Absprache mit der Objektüberwachung
des AG gemäß BE-Plan zugewiesen.
Menge: 1,000 psch

#### Titel 02.02 Vorarbeiten, BA 2

**02.02.1 Fugen- und Verlegeplan, Bodenbelag**
Erarbeiten eines Fugen und Verlegeplans des
Auftragnehmers
mit Anschluss an die Bestandsbereiche und Abstimmung
mit
dem AG und dessen Architekten bis zur Freigabe.
Menge: 1,000 psch

**02.02.2 Feuchtigkeitsmessung Estrich Bestand**
*** Bezugsbeschreibung
Feuchtigkeitsmessung von Estrichen im Bestand, über die
Prüfpflicht des Auftragnehmers hinaus (wiederholt
erforderliche
Prüfung zur Feststellung der Belegreife), mit der
CM-Methode,
inkl. genauem protokollieren der Messtellen und
Messergebnissen,
für eventuelle Rückfeuchtungserscheinungen durch
vorangegangene Ausbaugewerke.

Ausführung nur auf besondere Anordnung und in
Abstimmung
mit der örtlichen Bauüberwachung des AG
Die Messergebnisse sind der örtlichen Bauleitung des AG
vorzulegen

Untergrund: Zementestrich im Bestand
Fußbodenheizung: Nein
Menge: 1,000 St

**02.02.3 Feuchtigkeitsmessung neuer Dünnschichtestrich**
*** wie Position 02.02.2
von neu eingebauten Estrichen

Untergrund: Calciumsulfat-Fließestrich als 40mm dicker
Dünnschichtestrich, neu eingebaut
Fußbodenheizung: Nein
Menge: 1,000 St

**02.02.4 Bestätigungsprüfung Oberfläche (Tragf., Haftzugf.)**
Bestätigungsprüfung des Untergrundes zum Nachweis der
Haftzugfestigkeit und Oberflächengüte mit geeigneten
Prüfgeräten, inkl. Verkleben der Prüfstempel und
Ergebnisprotokoll, auf besondere Anordnung der örtl.
Bauleitung des AG.

Überprüfen und Dokumentation der Estrichstärke, der
Tragfähigkeit und Haftzugfestigkeit der vorbereiteten
Oberflächen.
Festlegung der zu prüfenden Flächen gemeinsam mit der
örtl. Bauleitung des AG.
Die Ergebnisse sind in einem Protokoll festzuhalten
und der örtl.
Bauleitung des AG vorzulegen.

Untergrund: Zementestrich/Calciumsulfatestrich
Menge: 4,000 St

**02.02.5 Überprüfung Bestandshöhen (raumweise)**
Raumweises Aufmaß und Überprüfung der Bestandhöhen auf
besondere Anordnung und gemeinsam mit der örtl.
Bauleitung
des AG inkl. Übergabe des Protokolls und der
Dokumentation.

Abrechnung: je Raum
Menge: 4,000 St

**02.02.6 Untergrund reinigen grobe Verschm.**
Untergrund von groben Verschmutzungen, wie Mörtel- und
Putzrückständen, geringem Bauschutt sowie
haftungsmindernden Rückständen etc. trocken besenrein
reinigen, Abfallstoffe entsorgen, inkl. Deponiegebühr
Alle Arbeiten haben staubfrei zu erfolgen -
Absaugvorrichtung ist zwingend vorgeschrieben

Ausführung, als Besondere Leistung nach VOB/C, nur nach
vorheriger Absprache mit der örtl. Bauleitung des AG
Menge: 150,000 m2

**02.02.7 Restkleber, Spachtelmassen abschleifen Bestandsestrich ZE**
Partielle Klebstoffreste, Altspachtel, etc. Stärke bis
3 mm, auf
Zementstrich im Bestand, nach Abriss von alten
elastischen
Bodenbelägen durch das Abbruchgewerk, vollflächig
abschleifen, Flächen bürsten, entstauben und absaugen,
als
Untergrundvorbereitung zum Auftrag neuer Grundierung
und
Bodenspachtelungen, inkl. Entsorgung des Schleifgutes
inkl.
Transport- und Entsorgungskosten sowie Deponiegebühr.

Alle Arbeiten haben staubfrei zu erfolgen.
Absaugvorrichtung ist zwingend vorgeschrieben.
Menge: 150,000 m2

**02.02.8 Riss/Fuge kraftschl.schließen+vernadeln, ZE**
Vorhandene Sollbruchstellen (Scheinfugen),
Tagesansatzfugen
und evtl. vorhandene Schwundrissen im Untergrund
aufweiten
und ca. alle 20 cm quer zur Fuge bzw. zum Riss bis 2/3
der
Estrichtiefe einschneiden, mit Industriestaubsauger
gründlich
absaugen und mit geeignetem Reaktionsgießharz
kraftschlüssig
unter Einlegen von Wellenverbindern schließen,
frisches Harz
an der Oberfläche mit Quarzsand (Körnung 0,7 bis 1,2
mm)
abstreuen.

Aufnehmen des nicht eingebundenen Quarzsands nach
vollständiger Durchreaktion des Harzes. Ausführung
komplett
inkl. Wiederherstellung der Oberfläche sowie aller
Nebenarbeiten nach Herstellervorschrift.

Anfallende Restmaterialien sind zu entfernen, inkl.
Abtransport
und fachgerechter Entsorgung.

Giscode: RE1

Untergrund: Zementestrich
Menge: 20,000 m

**02.02.9 Fugenverharzung, Haarrisse, Risse bis 1mm, Fließestrich**
*** Bezugsbeschreibung
Scheinfugen oder Rissen mit geeignetem Epoxidharz
kraftschlüssig schließen in CA-Estrichen und
streifenweisen
Estrichergänzungen, in verschiedenen Längen
Vorher Säubern der Fugen/Rissbereiche und mit einem
Industriestaubsauger reinigen/gründlich absaugen.

Risse sind vorab zu dokumentieren und der
Bauüberwachung
mitzuteilen.

Ausführung
Haarrisse bis 0,2 mm vergießen mit dünnflüssigem
Injektionsharz
Risse 0,2 bis 1,0 mm vergießen mit Epoxidharz; je nach
Rissbreite evtl. eine Teilmenge des Materials mit
gemahlenem
Anhydrit oder Gips abmagern und Riss mit dieser
Mischung
füllen.

Untergrund: Calciumsulfat-Estrich
Rissbreite bis 1,0 mm
Menge: 10,000 m

**02.02.10 Fugenverharzung, Haarrisse, Risse >1mm bis 5mm, Fließestrich**
*** wie Position 02.02.9
Ausführung
Risse 1,0 bis 5,0 mm wie Risse bis 1,0 mm; Abmagerung
jedoch je nach Rissbreite 1:2 möglich (Verhältnis Harz:
Magerungsmaterial).

Untergrund: Calciumsulfat-Estrich
Rissbreite: >1,0 mm bis 5,0 mm
Menge: 4,000 m

**02.02.11 Aussparung schließen 500 bis 1500cm3**
Punktuelle Aussparungen und Vertiefungen im
Bestandsestrich,
in unterschiedlichen Größe, mit schnell abbindendem
Epoxidharzmörtel schließen, Oberflächen abgleichen,
einschl. Vorreinigung der Untergründe sowie
erforderlicher
Grundierung,
Festigkeit: analog C 35-F5
Einzelvolumen über 500 bis 1500 cm3.
Abrechnung in Liter = dm3

Einbauort: Beschädigungen nach Abbrucharbeiten
Menge: 15,000 dm3

**02.02.12 Voranstrich auftragen EP-Grundierung, Epoxidharzestrichergänzungen**
Voranstrich auftragen, auf Boden,
Untergrund: Kunstharz-/Epoxidharzestrich,
in 2 Arbeitsgängen, mit Epoxidharz-Grundierung,
emissionsarm,
Fläche mit Quarzsand abstreuen;
Ausführung auf streifenförmig ergänztem/angearbeiteten
Estrich
(Kleinmenge)
Streifenbreite: bis 50 mm
Menge: 20,000 m2

**02.02.13 Bestandsestrich ZE grundieren**
Gereinigten Bestandsestrich mit einer Grundierung
als Haftbrücke, für nachfolgende Spachtelung, gemäß
Herstellerangaben, vorstreichen, inkl. eventuell
erforderlichen
Abklebearbeiten an Türen etc..
Menge: 150,000 m2

**02.02.14 Fehlstellen im Bestandsestrich ausspachteln, bis 0,1m2**
Löcher und Fehlstellen im Estrich mit geeigneter
standfester Spachtelmasse schließen.
Tiefe bis 1,50 cm
Einzelgröße: bis ca. 0,10 m2
Menge: 5,000 St

**02.02.15 Fehlstellen im Bestandsestrich ausspachteln, bis 0,5m2**
Löcher und Fehlstellen im Estrich mit geeigneter
standfester Spachtelmasse schließen.
Tiefe bis 1,50 cm
Einzelgröße: über 0,10 bis 0,50 m2
Menge: 5,000 St

**02.02.16 Fehlstellen im Bestandsestrich ausspachteln bis 1,0m2**
Löcher und Fehlstellen im Estrich mit geeigneter
standfester Spachtelmasse schließen.
Tiefe bis 1,50cm
Einzelgröße: über 0,50 bis 1,00 m2
Menge: 5,000 St

**02.02.17 Fehlstellen im Bestandsestrich ausspachteln bis 2,5m2**
Löcher und Fehlstellen im Estrich mit geeigneter
standfester Spachtelmasse schließen.
Tiefe bis 1,50cm
Einzelgröße: über 1,00 bis 2,50 m2
Menge: 5,000 St

**02.02.18 Verspachtelung streifenförmige Fehlstellen**
Fehlstellen in Bodenspachtelungen (Streifen), auf
Estrichen,
nach Abbruch/Rückbau von Trockenbauwänden, vorab mit
geeigneter Spachtelmasse bzw. standfester Masse
ausspachteln und an vorhandenen Bodenspachtelung
angleichen, inkl. erforderlicher Vorgrundierung der
Zementestrichflächen
Breite: i.M. 150 mm
Spachteldicke: i.M. 3 mm
Menge: 15,000 m

**02.02.19 Untergrund Spachteln, vollflächig, 2-3mm, Bestandsestrich**
Vollflächiges Spachteln des Untergrundes aus
grundiertem
Bestandsestrich, mit einer stuhl- und
bettenrollengeeigneten,
zementären, selbstverlaufenden, entsprechend RAL-UZ113
(Blauer Engel) oder gleichwertig emissionsarmen und
caseinfreien Spachtelmasse, gemäß Herstellerangaben,
für
Bodenbelagarbeiten, zur Aufnahme von PVC-Bodenbelag
Klasse >/=33, 43, DIN EN ISO 10874 (gewerblicher
Bereich,
starke Beanspruchung), Festigkeit nach EN 13813 mind.
CT-C30-F6, Schichtdicke 2 bis 3 mm, Entlüften der
frisch
eingebrachten Spachtelschicht mit einer Stachelwalze
zur
Erzielung einer optimalen Oberfläche, Zwischenschliff
der
gespachtelten Flächen mit einer geeigneten
Einscheibenmaschine, danach gründliches Reinigen mit
einem
geeigneten Industriestaubsauger mit erhöhter
Anforderung an
Ebenheit n. DIN 18202, Tab 3, Zeile 4, alle Arbeiten
haben
staubfrei zu erfolgen -
Absaugvorrichtung ist zwingend vorgeschrieben
Menge: 150,000 m2

**02.02.20 Zulage für die Spachtelung unter Türanlagen**
Zulage für die Spachtelung unter Türanlagen,
rechtwinklig zur
Türzarge und waagerecht abgezogen, ohne Schrumpfung der
Fläche, völlig plan verlaufen im Schwenkbereich der
Türflügel.
Hierbei sind über die DIN 18202 hinaus geforderte
Grenzwerte
für die Winkel- und Ebenheitstoleranzen einzuhalten.

Erhöhter Genauigkeit oberhalb DIN 18202 Tab. 3 Zeile 4

Zulässige Toleranz:
im Türdurchgang auf 1 m Türbreite: 1,5 mm Winkel- und
Ebenheitstoleranz
im Türdurchgang auf über 1 m bis 1,51 m Türbreite: 2,0
mm
Winkel- und Ebenheitstoleranz
Höhentoleranz zwischen den aneinandergrenzenden
Estrichflächen (unter Berücksichtigung eventuell
wechselnder
Bodenbeläge) von max. 1,0 mm

Abrechnung nach Türblattseite (Aufschlagseite und
-genseite)
Menge: 10,000 St

**02.02.21 Spachtelung höhengleich anpassen.**
Höhegleiches Anpassen von Spachtelungen wie zu vor
beschrieben an Anschlagschienen, Trennschienen,
Dehnfugenprofilen etc.
Menge: 40,000 m

**02.02.22 Anspachteln Übergänge**
Übergänge bis 10 mm, gestreckt bis 20 mm, ausgleichen
mit
einer zementären, standfesten, entspr. RAL-UZ 113
(Blauer
Engel) oder gleichwertig, emissionsarmen und
caseinfreien
Spachtelmasse, sowie nachfolgendes Vorstreichen zur
Erzielung der Haftung nachfolgender Spachtelschichten
mit einer lösemittelfreien, entspr. RAL-UZ 113
(Blauer Engel) oder gleichwertig emissionsarmen
Dispersions-Spezial-Grundierung,
Menge: 5,000 m2

**02.02.23 Randdämmstreifen entfernen**
Flächenbündiges Entfernen von vorhandenen
Estrichranddämmstreifens nach Erhärtung der
Spachtelung,
einschl. Entsorgung,
Randdämmstreifen aus PE oder Mineralwolle.
Menge: 61,000 m

**02.02.24 Randdämmstreifen entfernen, PE/MW, Estrichergänzungen**
Flächenbündiges Entfernen von vorhandenen
Estrichranddämmstreifens nach Erhärtung der
Spachtelung,
einschl. Entsorgung, Randdämmstreifen aus PE oder
Mineralwolle in Bereichen der Estrichergänzungen
Menge: 15,000 m

#### Titel 02.03 Bodenbeläge, BA 2

*Hinweis*
Abgerechnet wird die belegte Fläche, also bei
wannenförmiger
Verlegung das lichte Raummaß zuzüglich Sockelhöhen.
Das zum Ausgleichen von Toleranzen erforderliche
größere
Schnittmaß ist einzukalkulieren und wird nicht
gesondert
vergütet.
Die Ausführung in Kleinflächen sind mit den
nachfolgenden EP
abgegolten.

Das Erstellung und das Verschweißen von Sockeln wird in
gesonderter Position abgerechnet.

*Hinweis*
Nachfolgend genannte Bodenbeläge sind werkseitig mit
einer
Oberflächenvergütung ausgerüstet. Bei Einhaltung der
Pflegeempfehlung wird eine zusätzliche Einpflege/
Beschichtung über die gesamte Lebensdauer des
Bodenbelages nicht notwendig. Der Belag ist
trockenpolierbar.

Anforderungen an die Oberflächenvergütung:
Schutz des Belages über die gesamte Lebensdauer
Kosteneinsparungen bei Reinigung und Pflege durch
Entfall
der Grundreinigung sowie Einpflege und der
Erleichterung
der Unterhaltsreinigung
Beständig gegenüber nicht färbenden, alkoholhaltigen
Handdesinfektionsmitteln
Sehr hohe Fleckbeständigkeit
renovierbar
Entlastung der Umwelt durch geringeren Verbrauch von
Wasser und Reinigungschemikalien
Beständigkeit gegen Flächendesinfektionsmittel nach VAH
Liste (Verbund für Angewandte Hygiene e. V.) und RKI
Liste
(Robert Koch Institut)
Erfüllt die Anforderungen an Sicherheitsstufe 2 /
Schutzstufe
2 gemäß GenTSV/BioStoffV

**02.03.1 PVC-R9 braun ableitfähig, Bahnen, homogen 2,0 mm, Patientenzimmer**
Homogener einschichtiger PVC-Bodenbelag, nach EN 649,
ISO
10581, ohne Träger, mit CE-Kennzeichnung, als
Bahnenware,
elektrostatisch ableitfähig ausgerüstet
Bindemittelgehalt Typ II,
phtalatfrei, Emissionsverhalten < 10 µg/m³ TVOC nach 28
Tagen gemäß EN 16000-6, besonders emissionsarmer
Bodenbelag gemäß Indoor Air Comfort GOLD- und
FloorScore-Zertifizierung, M1, frei von Schwermetallen
und
Formaldehyd, REACH-konform laut Verordnung der
Europäischen Union, vollständig recycelbar, mit
werkseitiger
Oberflächenvergütung/-beschichtung für geringen
Reinigungs-
und Pflegeaufwand,
liefern und gemäß den jeweiligen Verlegeempfehlungen
der
Herstellerfirma und dem Stand der Technik sowie gemäß
DIN
18365 verlegen und verkleben

Kriterien Belag:
Einstufung: ISO 10874: Klasse 34
Dicke ISO 24346: 2,0 mm
Flächengewicht ISO 23997: 3.100 g/m2
Resteindruck ISO 24343-1: ca. 0,02 mm
Stuhlrolleneignung DIN EN 12529: Typ W
Trittschallschutzverbesserungsmaß
EN ISO 140-8/717-2: + 4 dB
Brandverhalten  EN 13501-1 Klasse Bfl - s1
Rutschsicherheit DIN 51130 - BGR 181 - R 9
antistatisch, Aufladungsspannung im Begehversuch DIN EN
1815 max. 2 kV,
elektrischer Widerstand EN 1081 106 = Rt = 108 ?
Lichtechtheit EN ISO 105 - B02: =  Stufe 7
Dekontaminierbarkeit ISO 8690, sehr gut,
Chemikalienbeständigkeit EN ISO 26987 sehr gut
Antibakterielle Aktivität (E.coli - S.aureus - MRSA)
ISO 22196: > 99% Wachstumshemmend
Antivirale Aktivität ((Humanes Coronavirus 229E)
ISO 21702: 99,7% nach 2 h; 99,9% nach 5 h
Recyclinganteil: ca. 25 %

Design: mit Chipoptik, in mehrfarbiger Ton-in-Ton
Abstufung
zum Grundfarbton, richtungsfrei, mit matter Oberfläche

Farbton nach NCS-Farbcode: 7010-Y50R
geforderter Lichtreflexionswert: 11.4

Einbauort: Patientenzimmer

Leitfabrikat: Gerflor Mipolam EL7, 4144 Havana Brown
  oder gleichwertiger Art
Angeb. Fabrikat/System/Hersteller, Belag:

'...................................'
(vom Bieter anzugeben)

Klebstoff, Hersteller/Typ
geeigneter Dispersionsklebstoff nach Herstellerangabe
Angeb. Fabrikat/System/Hersteller, Klebstoff:

'...................................'
Menge: 77,000 m2

**02.03.2 PVC-R9 braun, Bahnen, homogen 2,0 mm, Flur F20**
Homogener einschichtiger PVC-Bodenbelag, nach EN 649,
ISO
10581, ohne Träger, mit CE-Kennzeichnung, als
Bahnenware,
Bindemittelgehalt Typ I, phtalatfrei,
Emissionsverhalten < 10
µg/m³ TVOC nach 28 Tagen gemäß EN 16000-6, besonders
emissionsarmer Bodenbelag gemäß Indoor Air Comfort
GOLD-
und FloorScore-Zertifizierung, M1, frei von
Schwermetallen und
Formaldehyd, REACH-konform laut Verordnung der
Europäischen Union, vollständig recycelbar, mit
werkseitiger
Oberflächenvergütung/-beschichtung für geringen
Reinigungs-
und Pflegeaufwand,
liefern und gemäß den jeweiligen Verlegeempfehlungen
der
Herstellerfirma und dem Stand der Technik sowie gemäß
DIN
18365 verlegen und verkleben.

Kriterien Belag:
Einstufung: ISO 10874: Klasse 34
Dicke ISO 24346: 2,0 mm
Flächengewicht ISO 23997: 2.800 g/m2
Resteindruck ISO 24343-1: ca. 0,02 mm
Stuhlrolleneignung DIN EN 12529: Typ W
Trittschallschutzverbesserungsmaß
EN ISO 140-8/717-2: + 5 dB
Brandverhalten EN 13501-1 Klasse Bfl - s1
Rutschsicherheit DIN 51130 - BGR 181 - R 9
antistatisch, Aufladungsspannung im Begehversuch DIN EN
1815: max. 2 kV,
Lichtechtheit EN ISO 105 - B02: =  Stufe 7
Dekontaminierbarkeit ISO 8690, sehr gut,
Chemikalienbeständigkeit EN ISO 26987 sehr gut
Wasserdicht gemäß EN 13553 Anhang A
Antibakterielle Aktivität (E.coli - S.aureus - MRSA)
ISO 22196: > 99% Wachstumshemmend
Antivirale Aktivität ((Humanes Coronavirus 229E)
ISO 21702: 99,7% nach 2 h; 99,9% nach 5 h
Recyclinganteil: ca. 25 %

Design: mit Chipoptik, in mehrfarbiger Ton-in-Ton
Abstufung
zum Grundfarbton, richtungsfrei, mit matter Oberfläche

Farbton nach NCS-Farbcode: 7010-Y50R
geforderter Lichtreflexionswert: 11.4

Einbauort: Flur

Leitfabrikat: Gerflor Mipolam Affinity, 4444 Havana
Brown
  oder gleichwertiger Art
Angeb. Fabrikat/System/Hersteller, Belag:

'...................................'
(vom Bieter anzugeben)

Klebstoff, Hersteller/Typ
geeigneter Dispersionsklebstoff nach Herstellerangabe
Angeb. Fabrikat/System/Hersteller, Klebstoff:

'...................................'
Menge: 68,000 m2

**02.03.3 PVC-R10 grau, Bahnen, homogen 2,0 mm, Schleuse**
Homogener einschichtiger PVC-Bodenbelag, nach EN 649,
ISO
10581, ohne Träger, mit CE-Kennzeichnung, als
Bahnenware,
Bindemittelgehalt Typ I, phtalatfrei,
Emissionsverhalten < 10
µg/m³ TVOC nach 28 Tagen gemäß EN 16000-6, besonders
emissionsarmer Bodenbelag gemäß Indoor Air Comfort
GOLD-
und FloorScore-Zertifizierung, M1, frei von
Schwermetallen und
Formaldehyd, REACH-konform laut Verordnung der
Europäischen Union, vollständig recycelbar, mit
werkseitiger
Oberflächenvergütung/-beschichtung für geringen
Reinigungs-
und Pflegeaufwand,
liefern und gemäß den jeweiligen Verlegeempfehlungen
der
Herstellerfirma und dem Stand der Technik sowie gemäß
DIN
18365 verlegen und verkleben.

Kriterien Belag:
Einstufung: ISO 10874: Klasse 34
Dicke ISO 24346: 2,0 mm
Flächengewicht ISO 23997: 2.800 g/m2
Resteindruck ISO 24343-1: ca. 0,02 mm
Stuhlrolleneignung DIN EN 12529: Typ W
Trittschallschutzverbesserungsmaß
EN ISO 140-8/717-2: + 5 dB
Brandverhalten  EN 13501-1 Klasse Bfl - s1
Rutschsicherheit DIN 51130 - BGR 181 - R 10
antistatisch, Aufladungsspannung im Begehversuch DIN EN
1815: max. 2 kV,
Lichtechtheit EN ISO 105 - B02: =  Stufe 7
Dekontaminierbarkeit ISO 8690, sehr gut,
Chemikalienbeständigkeit EN ISO 26987 sehr gut
Wasserdicht gemäß EN 13553 Anhang A
Antibakterielle Aktivität (E.coli - S.aureus - MRSA)
ISO 22196: > 99% Wachstumshemmend
Antivirale Aktivität ((Humanes Coronavirus 229E)
ISO 21702: 99,7% nach 2 h; 99,9% nach 5 h
Recyclinganteil: ca. 25 %

Design: mit Chipoptik, in mehrfarbiger Ton-in-Ton
Abstufung
zum Grundfarbton, richtungsfrei, mit matter Oberfläche

Farbton nach NCS-Farbcode: 2500-N
geforderter Lichtreflexionswert: 47.7

Einbauort: Schleuse

Leitfabrikat: Gerflor Mipolam Affinity, 4412 Tundra
  oder gleichwertiger Art
Angeb. Fabrikat/System/Hersteller, Belag:

'...................................'
(vom Bieter anzugeben)

Klebstoff, Hersteller/Typ
geeigneter Dispersionsklebstoff nach Herstellerangabe
Angeb. Fabrikat/System/Hersteller, Klebstoff:

'...................................'
Menge: 16,000 m2

**02.03.4 Zulage Leitfähigkeit, Verlegung Cu-Bänder stirnseitig**
Zulage für die Herstellung der Leitfähigkeit des
Bodenbelages.

In die Leistung einzurechnen sind alle Maßnahmen, die
zur
Funktion der Leitfähigkeit des Bodenbelages gemäß
Verleganweisung des Herstellers notwendig sind
(Kupferbänder- und -fahnen, leitfähiger Kleber,
spezieller
Zahnspachtel etc.)
Ausführung mit Gewährleistung der elektrischen
Eigenschaften
während der gesamten Nutzungsdauer.

Der Anschluss der Kupferfahnen an den
Potentialausgleich
erfolgt durch einen Elektroinstallateur bauseits an
eine PA
Anschlussdose.
Vom Auftragnehmer ist zwingend der Montagepunkt er PA
Anschlussdose vorzugeben!

Die Ableitfähigkeit des Bodenbelages ist mit
Messprotokollen
dem AG nachzuweisen (Abrechnung siehe gesonderte
Position).

Ausführung:
flächenleitfähiges Ableitsystem des Belages,
Kupferband mit
einseitig aufgetragenem leitfähigem Kleber an einer
Stirnseite
aller Belagsbahnen, in einem Wandabstand von
mindestens 20
cm, Bahnenlängen über 10 lfm erhalten an beiden Enden
eine leitfähige Verklebung mit Kupferbandverbindung
für den Potenzialanschluss.
Menge: 77,000 m2

**02.03.5 Fußbodenmessungen elektrostat.Ableitf. (raumweise)**
Nach der leitfähigen Verlegung des Bodenbelages sind
die
Ableitwerte zu überprüfen und in einer Dokumentation
(Messprotokoll) nachzuweisen:
Fußbodenmessungen mit genormten Messverfahren
hinsichtlich der Einhaltung der elektrostatischen
Ableitfähigkeit
des fertigen Bodenbelages und der Standortisolierung in
sensiblen Bereichen (z.B. medizinisch genutzten Räumen)
durch einen vom AN zu beauftragenden Sachverständigen,
inkl.
genauen Protokollierens der Messstellen und
Messergebnisse
(mind. 2 Messstellen pro Raum).
Die Messergebnisse sind der Bauleitung vorzulegen.

Bei nicht Erreichen der geforderten Kennwerte hat der
AN auf eigne Kosten alle notwendigen Maßnahmen zur
Korrektur zu treffen.

Abrechnung erfolgt je zugewiesenem Raum
Menge: 2,000 St

**02.03.6 Vorgefertigter Hohlkehlsockel, elastisch. Verstärkung, PVC-R9 braun ableitfähig**
*** Bezugsbeschreibung
Maschinell vorgefertigte Hohlkehlsockel mit elastischer
Hohlkehlverstärkung aus vorgenannten Belägen liegende
Schenkelbreite/Sockelhöhe: 100 x 100 mm
Radius: 12  15 mm,
herstellen und mit geeignetem Kontakt-/Trockenkleber
auf
festen, staubfreien Untergrund dauerhaft an Wand und
Boden
vollflächig verkleben, Stoßfugen der Sockel mit
silikonfreier
Dichtmasse farblich passend verfugen.

Fugen zum Belag thermisch verschweißen in gesonderter
Position.

passend zu PVC-R9 braun ableitfähig
Menge: 46,000 m

**02.03.7 Vorgefertigter Hohlkehlsockel, elastische Hohlkehlenverst., PVC-R9 braun**
*** wie Position 02.03.6
passend zu PVC-R9 braun
Menge: 48,000 m

**02.03.8 Vorgefertigter Hohlkehlsockel, elastische Hohlkehlenverst., PVC-R10 grau**
*** wie Position 02.03.6
aus vorgenannten Belägen der Pos. 5
Menge: 15,000 m

**02.03.9 Zulage für vorgefertigte Außenecken**
*** Bezugsbeschreibung
Zulage für Außenecken aller Winkelgrade
vorgefertigte Ecken aus o.g. Hohlkehlprofil, 100 x 100
mm
sauber auf Gehrung geschnitten, mit elastischer
rückseitiger
Eckverstärkung an Boden und Wand, w.o. dauerhaft
vollflächig
verkleben
Menge: 17,000 St

**02.03.10 Zulage für vorgefertigte Innenecken**
*** wie Position 02.03.9
für vorgefertigte Innenecke
Menge: 27,000 St

**02.03.11 Bodenbelag anarbeiten, Stützen**
Bodenbelag anarbeiten an Stützenvorsprünge, 2- bis
3-seitig
Menge: 6,000 St

**02.03.12 PVC-R9 braun, Bahnen, Fugen verschweißen, 4,0 mm**
*** Bezugsbeschreibung
Homogenen PVC-Fußbodenbelag in Bahnen mit
belagskonformer PVC-Schweißschnur thermisch
verschweißen,
Farbton dem Bodenbelag angepasst, einschl. aller
Fräsarbeiten
und Abstoßen der Schweißschnur
Bodenbelag: PVC-Belag
Ausführung: multicolor; Fräsblattbreite 3,3 mm,
Frästiefe 3/4 der
Belagsdicke
Durchmesser Schweißschnur: 4,0 mm
Farbton: ähnlich NCS-Farbcode 7010-Y50R

Angeb. Fabrikat/System/Hersteller Schweißschnur:

'...................................'
Menge: 155,000 m

**02.03.13 PVC-R10 grau, Bahnen, Fugen verschweißen, 4,0 mm**
*** wie Position 02.03.12
Bodenbelag: PVC-Belag, grau
Farbton: ähnlich NCS-Farbcode 2500-N
Menge: 26,000 m

**02.03.14 Dehnfugenprofil für hohe Belastungen ca. 500 kg, Detail BO 02**
Dehnfugenprofil Spezial für hohe Belastungen
Bewegungsfugenprofil Alu liefern und hinsichtlich
Gesamthöhe
passend zum o.a. Bodenbelag fachgerecht in einem
Epoxidharzmörtelbett einbauen, inkl. Verfüllung mit
Epoxidharzmörtel und Abgleich mit der Calciumsulfat-
Estrichoberfläche in Türbereichen mit Schalltrennfuge

Anforderungen:
silikonfrei
jede RAL-Farbe je nach Belag wählbar,
Oberfläche transparent polymervergütet
Druckfestigkeit Profil > 5000 N
Zugfestigkeit Dehnkörper >= 20 kg bei 5,5 mm Dehnung
Stauchung Dehnkörper >= 3,5 mm bei 60 kg

Fugenbreite: max. 20 mm
Fugenbewegung: 6 mm (+3 / -3 mm)
Aufbauhöhe 2,2 mm
für Bodenbelag: 2,0 mm
für Gesamthöhe (mit Spachtelung): 5,0 mm

Leitfabrikat: PRO-FIL DFP Spezial oder gleichwertiger
Art

Angeb. Fabrikat/System/Hersteller Dehnfugenprofil:

'...................................'

Haftflächen im Dehnbereich vorbereiten, elastischen
Dehnbereich mit 1-komponetiger elastischen
Klebefugenmasse
auf Basis MS Polymer auffüllen, abziehen, glätten und
mit einer
PU Versiegelung bestreichen

Anforderungen Fugenmasse:
begeh- und befahrbar, rollstuhlfest
alterungsbeständig
extrem reißfest und dehnbar
frei von Isocyanat und Lösemittel
pilzhemmend
emissionsarm A+
für Fußbodenbeläge aller Art (z.B. Linoleum, Kautschuk,
PVC) im Innenbereich
lösemittelfrei, silikonfrei und überstreichbar
sehr widerstandsfähige Oberfläche
extreme Beständigkeit gegen Putz- und
Desinfektionsmittel
für den Einsatz in Krankenhäuser, OP-Räumen
farblich passend zu vorgenannten PVC-Belägen, Farbton:
nach Bemusterung durch AG

Leitfabrikat: pro-fil.flex oder gleichwertiger Art

Angeb. Fabrikat/System/Hersteller Fugenmasse:

'...................................'

Ausführung: nach Detail: BO 02 bzw. BO 04
  Dehnfuge ohne Belastung unter Drehflügel-Tür
  Dehnfuge mit Belastung unter Schiebetür
Menge: 6,000 m

**02.03.15 Sichtbares Anarbeiten Bodenbelag gerade**
Passgenaues Anarbeiten der PVC-Bodenbeläge
an angrenzende Bauteile, wie Fugenprofile,
Fassadenelemente,
Anschlussschienen, Türzargen, Einbaumöbel,
Geräterahmen und andere Bodenbeläge,
als dauerhaft sichtbarer gerader
Belagsabschluß (ohne Sockelleiste)
Menge: 21,000 m

**02.03.16 Elastische Verfugung 1-K-Fugenmasse**
Elastischer Fugenverschluss in Innenräumen,
wasserdicht, zwischen PVC-Bodenbelag und angrenzenden
Türzargen, Trennschienen etc., inklusive Vorreinigung
der
Fuge,
Fugenbreite: bis 4 mm
Farbton: nach Bemusterung durch AG
mit 1-komponetiger elastischen Klebefugenmasse auf
Basis MS
Polymer auffüllen, abziehen, glätten und mit einer PU
Versiegelung bestreichen

Anforderungen Fugenmasse:
begeh- und befahrbar, rollstuhlfest
alterungsbeständig
extrem reißfest und dehnbar
frei von Isocyanat und Lösemittel
pilzhemmend
emissionsarm A+
für Fußbodenbeläge aller Art (z.B. Linoleum, Kautschuk,
PVC) im Innenbereich
lösemittelfrei, silikonfrei und überstreichbar
sehr widerstandsfähige Oberfläche
extreme Beständigkeit gegen Putz- und
Desinfektionsmittel
für den Einsatz in Krankenhäuser, OP-Räumen
farblich passend zu vorgenannten PVC-Belägen

Leitfabrikat: pro-fil.flex oder gleichwertiger Art

Angeb. Fabrikat/System/Hersteller Fugenmasse:

'...................................'
Menge: 44,000 m

**02.03.17 Abschlussprofil**
Abschlussprofil für PVC-Bodenbelag, zweischenklig mit
Aufkantung, aus nichtrostendem Stahl, Profilhöhe für
Bodenbelag bis 2,00 mm, in Spachtelmasse einarbeiten
und
Bodenbelag einseitig anschließen,
zusätzliche befestigen mit Dübeln und Schrauben in
Einzellängen von 2,0 - 3,0 m,
Untergrund: Calciumsulfat-Estrich
Menge: 7,000 m

**02.03.18 Abdeckung Bodenbeläge**
Schutzabdeckung gegen mechanische Beschädigungen,
Verschmutzungen sowie Staub aller Art liefern und
auf vor genannte. Bodenflächen verlegen;
inkl. staubdichtes Verkleben der Stöße und Randbereiche mit geeignetem dauerhaftem Klebeband
sowie Vorhaltung bis zur Übergabe

Verwendung von Klebebändern, welche keine
Klebstoffrückstände oder Beeinträchtigungen
auf der Oberfläche des Nutzbelages hinterlassen.
Es darf kein Schmutz unter die Abdeckung gelangen.

Material: Schutzabdeckung mit Verbundkarton
(Tetrapack-Karton) mit Folienbeschichtung aus
formstabilen festen Schutzkarton

Rückbau und Entsorgung durch AN Baureinigung
Menge: 161,000 m2

#### Titel 02.04 Dokumentation, BA 2

**02.04.1 Bestandsunterlagen/Übergabedokumentationen**
Zusammenstellung und Übergabe der
Bestandsunterlagen/Übergabedokumentationen gemäß VOB
Teil C und Weitere für:  DIN 18355 -
Bodenbelagsarbeiten

Fachunternehmererklärung
Verlegepläne sofern erstellt 1-fach Papier, 1-fach
kopierfähig
auf Datenträger (dwg, dxf)
Materiallisten/Herstellerunterlagen/Zulassungen
(Rutschklassen, chemische Belastbarkeit)
Pflegehinweise

Die vorstehenden Unterlagen sind als Bestandteil der
Gesamtleistung spätestens zur Abnahme der Leistung
zweifach
im A4 Ordner oder Schnellhefter einzureichen.
Die aufgeführten Unterlagen bzw. Mengenangaben gelten
je
Ausfertigung.
Die Abnahme kann von der Übergabe abhängig gemacht
werden!
Menge: 1,000 psch

#### Titel 02.05 Stundenlohnarbeiten, BA 2

**Ausführungsbeschreibung 0002 Stundenlohnarbeiten**
*Stundenlohnarbeiten*
Stundenlöhne enthalten die Zulagen für Feiertags- ,
Samstags- und Sonntagsarbeit sowie für Überstunden.
Mit den Stundenlöhnen sind im Weiteren Fahrkosten,
Aufwendungen für Verpflegung, Übernachtung sowie
Kleinmaterialien, Einsatz von Kleinmaschinen sowie
Verbrauchsmaterialien und dgl. abgegolten.
Ein Anspruch auf Ableistung der nachstehend
genannten Stunden besteht generell nicht.
Ein Vergütungsanspruch für Zeitaufwendungen
entsteht nur, wenn die voraussichtlich benötigten
Aufwendungen vor Arbeitsausführung von der
örtlichen Bauleitung des AG bestätigt/ beauftragt
wurden.
Für einfache Tätigkeiten, wie Transport, Reinigung
Stemm- & Abbrucharbeiten etc., gelangen grundsätzlich
nur die Stundensätze für Bauhelfer zur Abrechnung.
Die vom AN angegebenen Stundensätze werden als
Grundlage wechselseitiger Zeitaufwandsverrechnung
zwischen AN und AG herangezogen.

**02.05.1 Stundenlohnarbeiten Facharbeiter**
Regiearbeiten auf ausdrücklichen Anordnung
und Genehmigung durch die Bauleitung;
Für Arbeiten, welche nicht in den Positionen
erfasst sind und gegen Nachweis zur Ausführung
kommen

Facharbeiter/Geselle
Menge: 3,000 h

**02.05.2 Stundenlohnarbeiten Helfer**
Regiearbeiten auf ausdrücklichen Anordnung
und Genehmigung durch die Bauleitung;
Für Arbeiten, welche nicht in den Positionen
erfasst sind und gegen Nachweis zur Ausführung
kommen

Helfer/Azubi
Menge: 3,000 h

**02.05.3 Arbeitsunterbrechungen auf Anordnung des AG, Facharbeiter / Geselle**
Arbeitsunterbrechung auf ausdrückliche Anforderung
durch den
Bauherren oder dessen Bauüberwachung, Wartezeit,

Facharbeiter / Geselle
Menge: 6,000 h

**02.05.4 Arbeitsunterbrechungen auf Anordnung des AG, Helfer/ Azubi**
Arbeitsunterbrechung auf ausdrückliche Anforderung
durch den
Bauherren oder dessen Bauüberwachung, Wartezeit,

Helfer/ Azubi
Menge: 6,000 h

**02.05.5 Zusätzliche An- und Abfahrt wegen Arbeitsunterbrechung**
Zusätzliche An- und Abfahrt wegen Arbeitsunterbrechung,
auf ausdrückliche Anforderung durch den Bauherren
Menge: 1,000 St

USt %: 19,00
